# A 29 AS Großenkneten - AS Ahlhorn (Abschnitt 2)
Angebotsaufforderung (GAEB DA XML 3.2, DA83)
Projekt: A-06663-00
Währung: EUR
Auftraggeber: Autobahn GmbH des Bundes, Niederlassung Nordwest (Hannover), Außenstelle Oldenburg, Autobahn GmbH-NL Nordwest, Moslestraße 7, 26122 Oldenburg, Moslestraße 7, 26122 Oldenburg
Erstellt mit: GXML Toolbox V3.3 R20230829, iTWO_64 V25.0.772, 09.07.2026

## 2000 Verkehrssicherung
Datum: 09.07.2026
WaGr: 99_99_01

### Abschnitt 00 Baustelleneinr./Sonstiges

#### Unterabschnitt 00.00 Baustelleneinr./Sonstiges

**00.00.0001 Baustelle einrichten Sämtl.LV-Abschn.*Zufahrt vorh.**
*** Pauschalposition
StL-Nr. 1910110711
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt zur Baustelle vorhanden.
Menge: 1,000 Psch
Leistungsbereichkatalog: 101

**00.00.0002 Baustelle räumen Sämtl. LV-Abschn.**
*** Pauschalposition
StL-Nr. 1910111201
Baustelle von allen Geräten, Anlagen, Einrichtungen und
dgl. räumen. Benutzte Flächen und Wege entsprechend dem
ursprünglichen Zustand herrichten. Soweit nicht für
bestimmte Leistungen für das Räumen der Baustelle gesonderte Positionen im Leistungsverzeichnis enthalten
sind, gilt die Pauschale
für alle Leistungen sämtlicher Abschnitte des Leistungsverzeichnisses.
Menge: 1,000 Psch
Leistungsbereichkatalog: 101

**00.00.0003 Fahrbahnreinigung**
Fahrbahnreinigung mit Saugkehrmaschine vor Verkehrsfreigabe bzw. nach jedem Umbau oder Abbau der Transportablen Schutzeinrichtung durchführen. Fahrbahnreinigung nicht genutzter Verkehrsflächen. Kehrgut von der Baustelle entfernen und nach Verwertung nach Wahl des AN zuführen. Verwertung wird nicht gesondert vergütet.
Menge: 18000,000 m2

**00.00.0004 Stromversorgung durchführen**
*** Pauschalposition
Stromversorgung durchführen. Dazu gehört die gesamte Einrichtung von Stromanschlüssen inkl. Stromgebühren und Versorgung mit Batterien für sämtliche Bauphasen zur Versorgung der gesamten Verkehrssicherung. DIe Wahl der Stromversorgung ist Sache des AN. Die Stromversorgung der mobilen Stauwarneinrichtung wird gesondert vergütet.
Menge: 1,000 Psch

### Abschnitt 01 Verkehrsführung

#### Unterabschnitt 01.00 Verkehrssicherung längerer Dauer

*Hinweis: Hinweis - Bereiche der Verkehrseinrichtugen*
Die Länge des Arbeitsbereiches ist aus den entsprechenden Verkehrszeichenplänen abzulesen. Neben der unmittelbaren Baufeldsicherung beinhaltet dies auch Arbeitsbereiche an den angrenzenden Anschlussstellen und Bereiche an der A1.

**01.00.0001 Verkehrssich. läng. Dauer aufbauen Arbeitsstelle*Verk.konzept AG Anordnung Unt. AG*Geb. auf Nachweis**
*** Pauschalposition
StL-Nr. 2110510512909102
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle.
Nach Verkehrskonzept des AG.
Vorhandene Verkehrsschilder 'nach Unterlagen des AG außer Kraft setzen und wieder in Kraft setzen.'

Für Verkehrsführungsphase '1, gemäß VF-Plan P1, 1+1 Verkehrsführung.
Stromversorgung wird gesondert vergütet.
Auf- und Abbau von baustellenspezifischen Hinweis- und Wegweistafeln gemäß Musterzeichnungen des AG werden gesondert vergütet.
Auf- und Abbau von Trimasten und Rohrpfosten einschl. Fertigteilfundamente für Einzelschilderstandorte wird gesondert vergütet.
Inklusive Erstellen von streckenbezogen ausgearbeiten Beschilderungsplänen mit Betriebs-km-Angaben für jeden Schilderstandort zur Vorlage bei der Verkehrsbehörde.
Die Sperrung der AS Ahlhorn auf der B213 sowie die Umleitungsbeschilderung gem. VF-Plänen werden gesondert vergütet.'

Verkehrsrechtliche Anordnung nach Unterlagen des AG
einholen und zugehörige Unterlagen erstellen. Erforderliche Ortsbesichtigungen zur Erstellung der Planunterlagen für die verkehrsrechtliche Anordnung durchführen.
Anfallende Gebühren für verkehrsrechtliche Anordnung
werden auf Nachweis erstattet.
Menge: 1,000 Psch
Leistungsbereichkatalog: 105

**01.00.0002 Verkehrssich. läng. Dauer vorhalten wie Vorposition**
StL-Nr. 2110511019
Verkehrssicherung längerer Dauer vorhalten, warten, instand setzen und betreiben. Vorübergehende Verkehrssicherungsmaßnahmen durchführen. Die Kontrolle der Verkehrssicherung wird gesondert vergütet.
Verkehrssicherung wie in Vorposition beschrieben.
Für Verkehrsführungsphase '1, gemäß VF-Plan 1, 1+1 Verkehrsführung.'
Menge: 211,000 d
Leistungsbereichkatalog: 105

**01.00.0003 Verkehrssicherung läng.Dauer durchf Arbeitsstelle*Verk.konzept AG außer/in Kraft s. Geb. auf Nachweis**
*** Pauschalposition
StL-Nr. 2110512512190992
Verkehrssicherung längerer Dauer betriebsfertig aufbauen, vorhalten, warten, instand setzen, betreiben, kontrollieren und abbauen. Vorübergehende Verkehrssicherungsmaßnahmen durchführen. Vorübergehende Markierung,
transportable Lichtsignalanlage, bauliches Leitelement,
mobile Stauwarnanlage, LED-Anzeigetafel und transportable Schutzeinrichtung werden gesondert vergütet.
Verkehrssicherung an Arbeitsstelle.
Nach Verkehrskonzept des AG.
Vorhandene Verkehrsschilder nach Unterlagen des AG außer Kraft und wieder in Kraft setzen.
Verkehrssicherung umsetzen 'bzw. ergänzen gemäß VZ-Plan P1 VSP'

Für Verkehrsführungsphase '1, Vollsperrung der A29 FR Wilhelmshaven. Sperrung für Aufbau Traggerüst und Zwangsableitung Ahlhorn innerhalb der Verkehrsphase 1.'

Einsatzzeit 'Sperrung der Fahrtrichtung Wilhelmshaven für ein Wochenende.
Die Vollsperrung wird als Zulage zur Verkehrsphase 1 vergütet.'

Verkehrsrechtliche Anordnung nach Unterlagen des AG
einholen und zugehörige Unterlagen erstellen. Erforderliche Ortsbesichtigungen zur Erstellung der Planunterlagen für die verkehrsrechtliche Anordnung durchführen.
Anfallende Gebühren für verkehrsrechtliche Anordnung
werden auf Nachweis erstattet.
Menge: 1,000 Psch
Leistungsbereichkatalog: 105

**01.00.0004 Verkehrssicherung umbauen Um.n.Verk.konz.AG*außer/in Kraft s. Anordnung Unt. AG*Geb. auf Nachweis**
*** Pauschalposition
StL-Nr. 21105115991112
Verkehrssicherung an Arbeitsstellen von längerer Dauer
umbauen. Fehlende Verkehrszeichen und Verkehrseinrichtungen (Absperrgeräte, Warnleuchten und Aufstellvorrichtungen) aufbauen, überschüssige Verkehrszeichen und
Verkehrseinrichtungen (Absperrgeräte, Warnleuchten und
Aufstellvorrichtungen) abbauen. Vorübergehende Verkehrssicherungsmaßnahmen durchführen. Vorübergehende
Markierung, transportable Lichtsignalanlage, bauliches
Leitelement, mobile Stauwarnanlage, LED-Anzeigetafel
und transportable Schutzeinrichtung werden gesondert
vergütet.
Umbauen von Verkehrsführungsphase '1, gemäß VF-Plan P1, 1+1 Verkehrsführung'

Umbauen nach Verkehrsführungsphase '2, gemäß VF-Plan P2, 2+0 Verkehrsführung Grunderneuerung Richtung Osnabrück, Verkehrsführung auf der FaRi Wilhelmshaven.'

Umbauen nach Verkehrskonzept des AG.
Vorhandene Verkehrsschilder nach Unterlagen des AG außer Kraft und wieder in Kraft setzen.
Verkehrsrechtliche Anordnung nach Unterlagen des AG
einholen und zugehörige Unterlagen erstellen. Erforderliche Ortsbesichtigungen zur Erstellung der Planunterlagen für die verkehrsrechtliche Anordnung durchführen.
Anfallende Gebühren für verkehrsrechtliche Anordnung
werden auf Nachweis erstattet.
Menge: 1,000 Psch
Leistungsbereichkatalog: 105

**01.00.0005 Verkehrssich. läng. Dauer vorhalten wie Vorposition**
StL-Nr. 2110511019
Verkehrssicherung längerer Dauer vorhalten, warten, instand setzen und betreiben. Vorübergehende Verkehrssicherungsmaßnahmen durchführen. Die Kontrolle der Verkehrssicherung wird gesondert vergütet.
Verkehrssicherung wie in Vorposition beschrieben.
Für Verkehrsführungsphase '2, gemäß VF-Plan 2, 2+0 Verkehrsführung.'
Menge: 342,000 d
Leistungsbereichkatalog: 105

**01.00.0006 Verkehrssicherung umbauen Um.n.Verk.konz.AG*außer/in Kraft s. Anordnung Unt. AG*Geb. auf Nachweis**
*** Pauschalposition
StL-Nr. 21105115991112
Verkehrssicherung an Arbeitsstellen von längerer Dauer
umbauen. Fehlende Verkehrszeichen und Verkehrseinrichtungen (Absperrgeräte, Warnleuchten und Aufstellvorrichtungen) aufbauen, überschüssige Verkehrszeichen und
Verkehrseinrichtungen (Absperrgeräte, Warnleuchten und
Aufstellvorrichtungen) abbauen. Vorübergehende Verkehrssicherungsmaßnahmen durchführen. Vorübergehende
Markierung, transportable Lichtsignalanlage, bauliches
Leitelement, mobile Stauwarnanlage, LED-Anzeigetafel
und transportable Schutzeinrichtung werden gesondert
vergütet.
Umbauen von Verkehrsführungsphase '2, gemäß VF-Plan P2, 2+0 Verkehrsführung'

Umbauen nach Verkehrsführungsphase '4, gemäß VF-Plan P4, 2+0 Verkehrsführung Grunderneuerung Richtung Wilhelmshaven und Verkehrsführung auf RiFa Osnabrück.'

Umbauen nach Verkehrskonzept des AG.
Vorhandene Verkehrsschilder nach Unterlagen des AG außer Kraft und wieder in Kraft setzen.
Verkehrsrechtliche Anordnung nach Unterlagen des AG
einholen und zugehörige Unterlagen erstellen. Erforderliche Ortsbesichtigungen zur Erstellung der Planunterlagen für die verkehrsrechtliche Anordnung durchführen.
Anfallende Gebühren für verkehrsrechtliche Anordnung
werden auf Nachweis erstattet.
Menge: 1,000 Psch
Leistungsbereichkatalog: 105

**01.00.0007 Verkehrssicherung läng.Dauer durchf Arbeitsstelle*Verk.konzept AG außer/in Kraft s. gebührenfrei**
*** Pauschalposition
StL-Nr. 2110512512190991
Verkehrssicherung längerer Dauer betriebsfertig aufbauen, vorhalten, warten, instand setzen, betreiben, kontrollieren und abbauen. Vorübergehende Verkehrssicherungsmaßnahmen durchführen. Vorübergehende Markierung,
transportable Lichtsignalanlage, bauliches Leitelement,
mobile Stauwarnanlage, LED-Anzeigetafel und transportable Schutzeinrichtung werden gesondert vergütet.
Verkehrssicherung an Arbeitsstelle.
Nach Verkehrskonzept des AG.
Vorhandene Verkehrsschilder nach Unterlagen des AG außer Kraft und wieder in Kraft setzen.
Verkehrssicherung umsetzen 'bzw. ergänzen gemäß VZ-Plan P3a'

Für Verkehrsführungsphase '3, Abbau des Traggerüst im Mittelfeld an der B213'

Einsatzzeit 'innerhalb der Umbauphase P2 zu P4 ist das Baufeld am Bauwerk B213 im Mittelstreifen zu sichern.
Die Bauphase 3 wird als Zulage zur Verkehrsphase 2 vergütet'

Verkehrsrechtliche Anordnung, gebührenfrei, nach Unterlagen des AG einholen und zugehörige Unterlagen erstellen. Erforderliche Ortsbesichtigungen zur Erstellung
der Planunterlagen für die verkehrsrechtliche Anordnung
durchführen.
Menge: 1,000 Psch
Leistungsbereichkatalog: 105

**01.00.0008 Verkehrssich. läng. Dauer vorhalten wie Vorposition**
StL-Nr. 2110511019
Verkehrssicherung längerer Dauer vorhalten, warten, instand setzen und betreiben. Vorübergehende Verkehrssicherungsmaßnahmen durchführen. Die Kontrolle der Verkehrssicherung wird gesondert vergütet.
Verkehrssicherung wie in Vorposition beschrieben.
Für Verkehrsführungsphase '4, gemäß VF-Plan 4, 2+0 Verkehrsführung.'
Menge: 322,000 d
Leistungsbereichkatalog: 105

**01.00.0009 Verkehrssicherung umbauen Um.n.Verk.konz.AG*außer/in Kraft s. Anordnung Unt. AG*Geb. auf Nachweis**
*** Pauschalposition
StL-Nr. 21105115991112
Verkehrssicherung an Arbeitsstellen von längerer Dauer
umbauen. Fehlende Verkehrszeichen und Verkehrseinrichtungen (Absperrgeräte, Warnleuchten und Aufstellvorrichtungen) aufbauen, überschüssige Verkehrszeichen und
Verkehrseinrichtungen (Absperrgeräte, Warnleuchten und
Aufstellvorrichtungen) abbauen. Vorübergehende Verkehrssicherungsmaßnahmen durchführen. Vorübergehende
Markierung, transportable Lichtsignalanlage, bauliches
Leitelement, mobile Stauwarnanlage, LED-Anzeigetafel
und transportable Schutzeinrichtung werden gesondert
vergütet.
Umbauen von Verkehrsführungsphase '4, gemäß VF-Plan P4, 2+0 Verkehrsführung'

Umbauen nach Verkehrsführungsphase '5, gemäß VF-Plan P5, 1+1 Verkehrsführung.'

Umbauen nach Verkehrskonzept des AG.
Vorhandene Verkehrsschilder nach Unterlagen des AG außer Kraft und wieder in Kraft setzen.
Verkehrsrechtliche Anordnung nach Unterlagen des AG
einholen und zugehörige Unterlagen erstellen. Erforderliche Ortsbesichtigungen zur Erstellung der Planunterlagen für die verkehrsrechtliche Anordnung durchführen.
Anfallende Gebühren für verkehrsrechtliche Anordnung
werden auf Nachweis erstattet.
Menge: 1,000 Psch
Leistungsbereichkatalog: 105

**01.00.0010 Verkehrssich. läng. Dauer vorhalten wie Vorposition**
StL-Nr. 2110511019
Verkehrssicherung längerer Dauer vorhalten, warten, instand setzen und betreiben. Vorübergehende Verkehrssicherungsmaßnahmen durchführen. Die Kontrolle der Verkehrssicherung wird gesondert vergütet.
Verkehrssicherung wie in Vorposition beschrieben.
Für Verkehrsführungsphase '5, gemäß VF-Plan P5, 1+1 Verkehrsführung.'
Menge: 28,000 d
Leistungsbereichkatalog: 105

**01.00.0011 Verkehrssich. läng. Dauer abbauen Verk.konzept AG*in Kraft setzen**
*** Pauschalposition
StL-Nr. 211051202200
Verkehrssicherung an Arbeitsstellen längerer Dauer abbauen. Vorübergehende Verkehrssicherungsmaßnahmen
durchführen. Vorübergehende Markierung entfernen,
transportable Lichtsignalanlage, bauliches Leitelement,
mobile Stauwarnanlage, LED-Anzeigetafel und transportable Schutzeinrichtung abbauen werden gesondert
vergütet.
Nach Verkehrskonzept des AG.
Vorhandene Verkehrsschilder nach Unterlagen des AG wieder in Kraft setzen.
Menge: 1,000 Psch
Leistungsbereichkatalog: 105

*Hinweis: Phase 1 - Sperrung auf B213 und Sperrung AS Ahlhorn, FR OL*
Sperrung der Anschlussstelle Ahlhorn, Fahrtrichtung WHV während der Verkehrsphase 1 sowie AlD auf der B213
Wochenendsperrung.

**01.00.0012 Verkehrssich. läng. Dauer aufbauen Arbeitsstelle*VZ-Plan des AG auß. Kraft setzen Anordnung Unt. AG*Geb. auf Nachweis**
*** Pauschalposition
StL-Nr. 2110510511209102
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle.
Nach Verkehrszeichenplan des AG.
Vorhandene Verkehrsschilder nach Unterlagen des AG außer Kraft setzen.
Für Verkehrsführungsphase '1, gemäß VF-Plan AS1.1 Vollsperrung AS Ahlhorn RF WHV sowie Sperrung auf der B213 - Norden.
Auf- und Abbau von baustellenspezifischen Hinweis- und Wegweistafeln sowie Auskreuzungsvorrichtungen werden gesondert vergütet.
Auf- und Abbau von Trimasten und Rohrpfosten einschl. Fertigteilfundamente für Eizelschildstandorte wird gesondert vergütet.'

Verkehrsrechtliche Anordnung nach Unterlagen des AG
einholen und zugehörige Unterlagen erstellen. Erforderliche Ortsbesichtigungen zur Erstellung der Planunterlagen für die verkehrsrechtliche Anordnung durchführen.
Anfallende Gebühren für verkehrsrechtliche Anordnung
werden auf Nachweis erstattet.
Menge: 1,000 Psch
Leistungsbereichkatalog: 105

**01.00.0013 Verkehrssich. läng. Dauer vorhalten wie Vorposition**
StL-Nr. 2110511019
Verkehrssicherung längerer Dauer vorhalten, warten, instand setzen und betreiben. Vorübergehende Verkehrssicherungsmaßnahmen durchführen. Die Kontrolle der Verkehrssicherung wird gesondert vergütet.
Verkehrssicherung wie in Vorposition beschrieben.
Für Verkehrsführungsphase '1, gemäß VF-Plan AS 1.1, Sperrung AS Ahlhorn, FR OL und Sperrung auf der B213.'
Menge: 1,000 d
Leistungsbereichkatalog: 105

**01.00.0014 Verkehrssicherung umbauen Um.n.Verk.konz.AG*außer/in Kraft s. Anordnung Unt. AG*Geb. auf Nachweis**
*** Pauschalposition
StL-Nr. 21105115991112
Verkehrssicherung an Arbeitsstellen von längerer Dauer
umbauen. Fehlende Verkehrszeichen und Verkehrseinrichtungen (Absperrgeräte, Warnleuchten und Aufstellvorrichtungen) aufbauen, überschüssige Verkehrszeichen und
Verkehrseinrichtungen (Absperrgeräte, Warnleuchten und
Aufstellvorrichtungen) abbauen. Vorübergehende Verkehrssicherungsmaßnahmen durchführen. Vorübergehende
Markierung, transportable Lichtsignalanlage, bauliches
Leitelement, mobile Stauwarnanlage, LED-Anzeigetafel
und transportable Schutzeinrichtung werden gesondert
vergütet.
Umbauen von Verkehrsführungsphase '1, gemäß VF-Plan AS 1.1 Sperrung AS Ahlhorn, RF WVV und Sperrung auf der B213 - Norden'

Umbauen nach Verkehrsführungsphase '1, gemäß VF-Plan AS 1.2, Sperrung AS Ahlhorn, RF WVHV und Sperrung auf der B213 - Süden.
Auf- und Abbau von baustellenspezifischen Hinweis- und Wegweistafeln sowie Auskreuzungsvorrichtungen werden gesondert vergütet.
Auf- und Abbau von Trimasten und Rohrpfosten einschl. Fertigteilfundamente für Eizelschildstandorte wird gesondert vergütet'

Umbauen nach Verkehrskonzept des AG.
Vorhandene Verkehrsschilder nach Unterlagen des AG außer Kraft und wieder in Kraft setzen.
Verkehrsrechtliche Anordnung nach Unterlagen des AG
einholen und zugehörige Unterlagen erstellen. Erforderliche Ortsbesichtigungen zur Erstellung der Planunterlagen für die verkehrsrechtliche Anordnung durchführen.
Anfallende Gebühren für verkehrsrechtliche Anordnung
werden auf Nachweis erstattet.
Menge: 1,000 Psch
Leistungsbereichkatalog: 105

**01.00.0015 Verkehrssich. läng. Dauer vorhalten wie Vorposition**
StL-Nr. 2110511019
Verkehrssicherung längerer Dauer vorhalten, warten, instand setzen und betreiben. Vorübergehende Verkehrssicherungsmaßnahmen durchführen. Die Kontrolle der Verkehrssicherung wird gesondert vergütet.
Verkehrssicherung wie in Vorposition beschrieben.
Für Verkehrsführungsphase '1, gemäß VF-Plan AS 1.2, Sperrung AS Ahlhorn, FR WHV und Sperrung auf B213 - Norden.'
Menge: 1,000 d
Leistungsbereichkatalog: 105

**01.00.0016 Verkehrssich. läng. Dauer abbauen Verk.konzept AG*in Kraft setzen**
*** Pauschalposition
StL-Nr. 211051202200
Verkehrssicherung an Arbeitsstellen längerer Dauer abbauen. Vorübergehende Verkehrssicherungsmaßnahmen
durchführen. Vorübergehende Markierung entfernen,
transportable Lichtsignalanlage, bauliches Leitelement,
mobile Stauwarnanlage, LED-Anzeigetafel und transportable Schutzeinrichtung abbauen werden gesondert
vergütet.
Nach Verkehrskonzept des AG.
Vorhandene Verkehrsschilder nach Unterlagen des AG wieder in Kraft setzen.
Menge: 1,000 Psch
Leistungsbereichkatalog: 105

*Hinweis: Phase 2 - Sperrung AS Ahlhorn RF OS und Sperrung B213*
Sperrung der Anschlussstelle Ahlhorn, Fahrtrichtung Osnabrück während der Verkehrsphase 2. Während deiser Verkehrsphasen finden weiterhin Arbeiten auf dem Bauwerk B213 statt. Die Verkehrssicherung dazu wird als Zulage vergütet.

**01.00.0017 Verkehrssich. läng. Dauer aufbauen Arbeitsstelle*VZ-Plan des AG auß. Kraft setzen Anordnung Unt. AG*Geb. auf Nachweis**
*** Pauschalposition
StL-Nr. 2110510511209102
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle.
Nach Verkehrszeichenplan des AG.
Vorhandene Verkehrsschilder nach Unterlagen des AG außer Kraft setzen.
Für Verkehrsführungsphase '2, gemäß VF-Plan AS2.1 Vollsperrung AS Ahlhorn RF OS/HB .
Auf- und Abbau von baustellenspezifischen Hinweis- und Wegweistafeln sowie Auskreuzungsvorrichtungen werden gesondert vergütet.
Auf- und Abbau von Trimasten und Rohrpfosten einschl. Fertigteilfundamente für Eizelschildstandorte wird gesondert vergütet.'

Verkehrsrechtliche Anordnung nach Unterlagen des AG
einholen und zugehörige Unterlagen erstellen. Erforderliche Ortsbesichtigungen zur Erstellung der Planunterlagen für die verkehrsrechtliche Anordnung durchführen.
Anfallende Gebühren für verkehrsrechtliche Anordnung
werden auf Nachweis erstattet.
Menge: 1,000 Psch
Leistungsbereichkatalog: 105

**01.00.0018 Verkehrssich. läng. Dauer vorhalten wie Vorposition**
StL-Nr. 2110511019
Verkehrssicherung längerer Dauer vorhalten, warten, instand setzen und betreiben. Vorübergehende Verkehrssicherungsmaßnahmen durchführen. Die Kontrolle der Verkehrssicherung wird gesondert vergütet.
Verkehrssicherung wie in Vorposition beschrieben.
Für Verkehrsführungsphase '2, gemäß VF-Plan AS2.1, Sperrung AS Ahlhorn, FR OS/HB und Sperrung B213.'
Menge: 351,000 d
Leistungsbereichkatalog: 105

**01.00.0019 Verkehrssicherung umbauen Um.n.Verk.konz.AG*außer/in Kraft s. Anordnung Unt. AG*Geb. auf Nachweis**
*** Pauschalposition
StL-Nr. 21105115991112
Verkehrssicherung an Arbeitsstellen von längerer Dauer
umbauen. Fehlende Verkehrszeichen und Verkehrseinrichtungen (Absperrgeräte, Warnleuchten und Aufstellvorrichtungen) aufbauen, überschüssige Verkehrszeichen und
Verkehrseinrichtungen (Absperrgeräte, Warnleuchten und
Aufstellvorrichtungen) abbauen. Vorübergehende Verkehrssicherungsmaßnahmen durchführen. Vorübergehende
Markierung, transportable Lichtsignalanlage, bauliches
Leitelement, mobile Stauwarnanlage, LED-Anzeigetafel
und transportable Schutzeinrichtung werden gesondert
vergütet.
Umbauen von Verkehrsführungsphase '2, gemäß VF-Plan AS 2.1 Sperrung AS Ahlhorn, RF OS/HB'

Umbauen nach Verkehrsführungsphase '2, gemäß VF-Plan AS 2.4, Sperrung AS Ahlhorn, RF OS/HB und Sperrung auf der B213.'

Umbauen nach Verkehrskonzept des AG.
Vorhandene Verkehrsschilder nach Unterlagen des AG außer Kraft und wieder in Kraft setzen.
Verkehrsrechtliche Anordnung nach Unterlagen des AG
einholen und zugehörige Unterlagen erstellen. Erforderliche Ortsbesichtigungen zur Erstellung der Planunterlagen für die verkehrsrechtliche Anordnung durchführen.
Anfallende Gebühren für verkehrsrechtliche Anordnung
werden auf Nachweis erstattet.
Menge: 1,000 Psch
Leistungsbereichkatalog: 105

**01.00.0020 Verkehrssich. läng. Dauer vorhalten wie Vorposition**
StL-Nr. 2110511019
Verkehrssicherung längerer Dauer vorhalten, warten, instand setzen und betreiben. Vorübergehende Verkehrssicherungsmaßnahmen durchführen. Die Kontrolle der Verkehrssicherung wird gesondert vergütet.
Verkehrssicherung wie in Vorposition beschrieben.
Für Verkehrsführungsphase '2, gemäß VF-Plan AS 2.4, Sperrung AS Ahlhorn, FR OS/HB und Sperrung auf B213.'
Menge: 21,000 d
Leistungsbereichkatalog: 105

**01.00.0021 Verkehrssich. läng. Dauer abbauen Verk.konzept AG*in Kraft setzen**
*** Pauschalposition
StL-Nr. 211051202200
Verkehrssicherung an Arbeitsstellen längerer Dauer abbauen. Vorübergehende Verkehrssicherungsmaßnahmen
durchführen. Vorübergehende Markierung entfernen,
transportable Lichtsignalanlage, bauliches Leitelement,
mobile Stauwarnanlage, LED-Anzeigetafel und transportable Schutzeinrichtung abbauen werden gesondert
vergütet.
Nach Verkehrskonzept des AG.
Vorhandene Verkehrsschilder nach Unterlagen des AG wieder in Kraft setzen.
Menge: 1,000 Psch
Leistungsbereichkatalog: 105

**01.00.0022 Verkehrssicherung läng.Dauer durchf Arbeitsstelle*Verk.konzept AG außer/in Kraft s.*Geb. auf Nachweis**
*** Pauschalposition
StL-Nr. 2110512512199992
Verkehrssicherung längerer Dauer betriebsfertig aufbauen, vorhalten, warten, instand setzen, betreiben, kontrollieren und abbauen. Vorübergehende Verkehrssicherungsmaßnahmen durchführen. Vorübergehende Markierung,
transportable Lichtsignalanlage, bauliches Leitelement,
mobile Stauwarnanlage, LED-Anzeigetafel und transportable Schutzeinrichtung werden gesondert vergütet.
Verkehrssicherung an Arbeitsstelle.
Nach Verkehrskonzept des AG.
Vorhandene Verkehrsschilder nach Unterlagen des AG außer Kraft und wieder in Kraft setzen.
Verkehrssicherung umsetzen 'bzw. ergänzen gemäß VZ-Plan AS 2.2. Bauwerksarbeiten Süden'

Länge des Arbeitsbereiches 'siehe VZ-Plan AS 2.2'

Für Verkehrsführungsphase '2. Arbeiten am Bauwerk B213'

Einsatzzeit 'während der Verkehrsphase 2.
Die zusätzliche Beschilderung gemäß VZ-Plan AS 2.2 wird als Zulage zum VZ-Plan 2.1 vergütet.'

Verkehrsrechtliche Anordnung nach Unterlagen des AG
einholen und zugehörige Unterlagen erstellen. Erforderliche Ortsbesichtigungen zur Erstellung der Planunterlagen für die verkehrsrechtliche Anordnung durchführen.
Anfallende Gebühren für verkehrsrechtliche Anordnung
werden auf Nachweis erstattet.
Menge: 1,000 Psch
Leistungsbereichkatalog: 105

**01.00.0023 Verkehrssicherung läng.Dauer durchf Arbeitsstelle*Verk.konzept AG außer/in Kraft s.*Geb. auf Nachweis**
*** Pauschalposition
StL-Nr. 2110512512199992
Verkehrssicherung längerer Dauer betriebsfertig aufbauen, vorhalten, warten, instand setzen, betreiben, kontrollieren und abbauen. Vorübergehende Verkehrssicherungsmaßnahmen durchführen. Vorübergehende Markierung,
transportable Lichtsignalanlage, bauliches Leitelement,
mobile Stauwarnanlage, LED-Anzeigetafel und transportable Schutzeinrichtung werden gesondert vergütet.
Verkehrssicherung an Arbeitsstelle.
Nach Verkehrskonzept des AG.
Vorhandene Verkehrsschilder nach Unterlagen des AG außer Kraft und wieder in Kraft setzen.
Verkehrssicherung umsetzen 'bzw. ergänzen gemäß VZ-Plan AS 2.3. Bauwerksarbeiten Norden'

Länge des Arbeitsbereiches 'siehe VZ-Plan AS 2.3'

Für Verkehrsführungsphase '2. Arbeiten am Bauwerk B213'

Einsatzzeit 'während der Verkehrsphase 2.
Die zusätzliche Beschilderung gemäß VZ-Plan AS 2.3 wird als Zulage zum VZ-Plan 2.1 vergütet.'

Verkehrsrechtliche Anordnung nach Unterlagen des AG
einholen und zugehörige Unterlagen erstellen. Erforderliche Ortsbesichtigungen zur Erstellung der Planunterlagen für die verkehrsrechtliche Anordnung durchführen.
Anfallende Gebühren für verkehrsrechtliche Anordnung
werden auf Nachweis erstattet.
Menge: 1,000 Psch
Leistungsbereichkatalog: 105

*Hinweis: Phase 4 - Sperrung AS Ahlhorn, RF WHV, Abbau Traggerüst*
Sperrung der Anschlussstelle Ahlhorn, Fahrtrichtung Wilhelmshaven während der Verkehrsphase 4 und Sperrung B213 Abbau Traggerüst.

**01.00.0024 Verkehrssich. läng. Dauer aufbauen Arbeitsstelle*VZ-Plan des AG auß. Kraft setzen Anordnung Unt. AG*Geb. auf Nachweis**
*** Pauschalposition
StL-Nr. 2110510511209102
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle.
Nach Verkehrszeichenplan des AG.
Vorhandene Verkehrsschilder nach Unterlagen des AG außer Kraft setzen.
Für Verkehrsführungsphase '4, gemäß VF-Plan AS4.1 Vollsperrung AS Ahlhorn RF OS/HB .
Auf- und Abbau von baustellenspezifischen Hinweis- und Wegweistafeln sowie Auskreuzungsvorrichtungen werden gesondert vergütet.
Auf- und Abbau von Trimasten und Rohrpfosten einschl. Fertigteilfundamente für Eizelschildstandorte wird gesondert vergütet.'

Verkehrsrechtliche Anordnung nach Unterlagen des AG
einholen und zugehörige Unterlagen erstellen. Erforderliche Ortsbesichtigungen zur Erstellung der Planunterlagen für die verkehrsrechtliche Anordnung durchführen.
Anfallende Gebühren für verkehrsrechtliche Anordnung
werden auf Nachweis erstattet.
Menge: 1,000 Psch
Leistungsbereichkatalog: 105

**01.00.0025 Verkehrssich. läng. Dauer vorhalten wie Vorposition**
StL-Nr. 2110511019
Verkehrssicherung längerer Dauer vorhalten, warten, instand setzen und betreiben. Vorübergehende Verkehrssicherungsmaßnahmen durchführen. Die Kontrolle der Verkehrssicherung wird gesondert vergütet.
Verkehrssicherung wie in Vorposition beschrieben.
Für Verkehrsführungsphase '4, gemäß VF-Plan AS4.1, Sperrung AS Ahlhorn, FR WHV.'
Menge: 301,000 d
Leistungsbereichkatalog: 105

**01.00.0026 Verkehrssicherung umbauen Um.n.Verk.konz.AG*außer/in Kraft s. Anordnung Unt. AG*Geb. auf Nachweis**
*** Pauschalposition
StL-Nr. 21105115991112
Verkehrssicherung an Arbeitsstellen von längerer Dauer
umbauen. Fehlende Verkehrszeichen und Verkehrseinrichtungen (Absperrgeräte, Warnleuchten und Aufstellvorrichtungen) aufbauen, überschüssige Verkehrszeichen und
Verkehrseinrichtungen (Absperrgeräte, Warnleuchten und
Aufstellvorrichtungen) abbauen. Vorübergehende Verkehrssicherungsmaßnahmen durchführen. Vorübergehende
Markierung, transportable Lichtsignalanlage, bauliches
Leitelement, mobile Stauwarnanlage, LED-Anzeigetafel
und transportable Schutzeinrichtung werden gesondert
vergütet.
Umbauen von Verkehrsführungsphase '4, gemäß VF-Plan AS 4.1 Sperrung AS Ahlhorn, RF WHV'

Umbauen nach Verkehrsführungsphase '4, gemäß VF-Plan AS 4.4, Sperrung AS Ahlhorn, RF WHV und Sperrung auf der B213.'

Umbauen nach Verkehrskonzept des AG.
Vorhandene Verkehrsschilder nach Unterlagen des AG außer Kraft und wieder in Kraft setzen.
Verkehrsrechtliche Anordnung nach Unterlagen des AG
einholen und zugehörige Unterlagen erstellen. Erforderliche Ortsbesichtigungen zur Erstellung der Planunterlagen für die verkehrsrechtliche Anordnung durchführen.
Anfallende Gebühren für verkehrsrechtliche Anordnung
werden auf Nachweis erstattet.
Menge: 1,000 Psch
Leistungsbereichkatalog: 105

**01.00.0027 Verkehrssich. läng. Dauer vorhalten wie Vorposition**
StL-Nr. 2110511019
Verkehrssicherung längerer Dauer vorhalten, warten, instand setzen und betreiben. Vorübergehende Verkehrssicherungsmaßnahmen durchführen. Die Kontrolle der Verkehrssicherung wird gesondert vergütet.
Verkehrssicherung wie in Vorposition beschrieben.
Für Verkehrsführungsphase '4, gemäß VF-Plan AS 4.4, Sperrung AS Ahlhorn, FR WHV und Sperrung auf B213.'
Menge: 21,000 d
Leistungsbereichkatalog: 105

**01.00.0028 Verkehrssich. läng. Dauer abbauen Verk.konzept AG*in Kraft setzen**
*** Pauschalposition
StL-Nr. 211051202200
Verkehrssicherung an Arbeitsstellen längerer Dauer abbauen. Vorübergehende Verkehrssicherungsmaßnahmen
durchführen. Vorübergehende Markierung entfernen,
transportable Lichtsignalanlage, bauliches Leitelement,
mobile Stauwarnanlage, LED-Anzeigetafel und transportable Schutzeinrichtung abbauen werden gesondert
vergütet.
Nach Verkehrskonzept des AG.
Vorhandene Verkehrsschilder nach Unterlagen des AG wieder in Kraft setzen.
Menge: 1,000 Psch
Leistungsbereichkatalog: 105

**01.00.0029 Verkehrssicherung läng.Dauer durchf Arbeitsstelle*Verk.konzept AG außer/in Kraft s.*Geb. auf Nachweis**
*** Pauschalposition
StL-Nr. 2110512512199992
Verkehrssicherung längerer Dauer betriebsfertig aufbauen, vorhalten, warten, instand setzen, betreiben, kontrollieren und abbauen. Vorübergehende Verkehrssicherungsmaßnahmen durchführen. Vorübergehende Markierung,
transportable Lichtsignalanlage, bauliches Leitelement,
mobile Stauwarnanlage, LED-Anzeigetafel und transportable Schutzeinrichtung werden gesondert vergütet.
Verkehrssicherung an Arbeitsstelle.
Nach Verkehrskonzept des AG.
Vorhandene Verkehrsschilder nach Unterlagen des AG außer Kraft und wieder in Kraft setzen.
Verkehrssicherung umsetzen 'bzw. ergänzen gemäß VZ-Plan AS 4.2. Bauwerksarbeiten Norden'

Länge des Arbeitsbereiches 'siehe VZ-Plan AS 4.2'

Für Verkehrsführungsphase '4. Arbeiten am Bauwerk B213'

Einsatzzeit 'während der Verkehrsphase 4.
Die zusätzliche Verkehrssicherung gemäß VZ-Plan AS 4.2 wird als Zulage zum VZ-Plan 4.1 vergütet.'

Verkehrsrechtliche Anordnung nach Unterlagen des AG
einholen und zugehörige Unterlagen erstellen. Erforderliche Ortsbesichtigungen zur Erstellung der Planunterlagen für die verkehrsrechtliche Anordnung durchführen.
Anfallende Gebühren für verkehrsrechtliche Anordnung
werden auf Nachweis erstattet.
Menge: 1,000 Psch
Leistungsbereichkatalog: 105

**01.00.0030 Verkehrssicherung läng.Dauer durchf Arbeitsstelle*Verk.konzept AG außer/in Kraft s.*Geb. auf Nachweis**
*** Pauschalposition
StL-Nr. 2110512512199992
Verkehrssicherung längerer Dauer betriebsfertig aufbauen, vorhalten, warten, instand setzen, betreiben, kontrollieren und abbauen. Vorübergehende Verkehrssicherungsmaßnahmen durchführen. Vorübergehende Markierung,
transportable Lichtsignalanlage, bauliches Leitelement,
mobile Stauwarnanlage, LED-Anzeigetafel und transportable Schutzeinrichtung werden gesondert vergütet.
Verkehrssicherung an Arbeitsstelle.
Nach Verkehrskonzept des AG.
Vorhandene Verkehrsschilder nach Unterlagen des AG außer Kraft und wieder in Kraft setzen.
Verkehrssicherung umsetzen 'bzw. ergänzen gemäß VZ-Plan AS 4.3. Bauwerksarbeiten Südden'

Länge des Arbeitsbereiches 'siehe VZ-Plan AS 4.3'

Für Verkehrsführungsphase '4. Arbeiten am Bauwerk B213'

Einsatzzeit 'während der Verkehrsphase 4.
Die zusätzliche Beschilderung gemäß VZ-Plan AS 4.3 wird als Zulage zum VZ-Plan 4.1 vergütet.'

Verkehrsrechtliche Anordnung nach Unterlagen des AG
einholen und zugehörige Unterlagen erstellen. Erforderliche Ortsbesichtigungen zur Erstellung der Planunterlagen für die verkehrsrechtliche Anordnung durchführen.
Anfallende Gebühren für verkehrsrechtliche Anordnung
werden auf Nachweis erstattet.
Menge: 1,000 Psch
Leistungsbereichkatalog: 105

*Hinweis: Bedarfsumleitung Großenkneten-Ahlhorn*
Zusätzliche Bedarfsumleitung U66 und U77

**01.00.0031 Verkehrssich. läng. Dauer aufbauen Umleitungsstrecke*VZ-Plan des AG*Anordnung Unt. AG Geb. auf Nachweis**
*** Pauschalposition
StL-Nr. 2110510521009102
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Umleitungsstrecke.
Nach Verkehrszeichenplan des AG.
Für Verkehrsführungsphase '1, 3 und 4, gemäß VF-Plan U1.
Neue / Ergänzende Bedarfsumleitung U3, U32 und U55.
Der Ab- und Aufbau bzw. das Deaktivieren am Ende der Verkehrsphase 1 / nach Ende der Sperrung der AS Ahlhorn und das Aktivieren zu Beginn der Verkehrsphase 3 ist einzukalkulieren.
Auf- und Abbau von baustellenspezifischen Hinweis- und Wegweistafeln sowie Auskreuzungsvorrichtungen werden gesondert vergütet.
Auf- und Abbau von Trimasten und Rohrpfosten einschl. Fertigteilfundamente für Eizelschildstandorte wird gesondert vergütet.'

Verkehrsrechtliche Anordnung nach Unterlagen des AG
einholen und zugehörige Unterlagen erstellen. Erforderliche Ortsbesichtigungen zur Erstellung der Planunterlagen für die verkehrsrechtliche Anordnung durchführen.
Anfallende Gebühren für verkehrsrechtliche Anordnung
werden auf Nachweis erstattet.
Menge: 1,000 Psch
Leistungsbereichkatalog: 105

**01.00.0032 Verkehrssich. läng. Dauer vorhalten wie Vorposition**
StL-Nr. 2110511019
Verkehrssicherung längerer Dauer vorhalten, warten, instand setzen und betreiben. Vorübergehende Verkehrssicherungsmaßnahmen durchführen. Die Kontrolle der Verkehrssicherung wird gesondert vergütet.
Verkehrssicherung wie in Vorposition beschrieben.
Für Verkehrsführungsphase '1,3 und 4'
Menge: 332,000 d
Leistungsbereichkatalog: 105

**01.00.0033 Verkehrssich. läng. Dauer abbauen Verk.konzept AG*in Kraft setzen**
*** Pauschalposition
StL-Nr. 211051202200
Verkehrssicherung an Arbeitsstellen längerer Dauer abbauen. Vorübergehende Verkehrssicherungsmaßnahmen
durchführen. Vorübergehende Markierung entfernen,
transportable Lichtsignalanlage, bauliches Leitelement,
mobile Stauwarnanlage, LED-Anzeigetafel und transportable Schutzeinrichtung abbauen werden gesondert
vergütet.
Nach Verkehrskonzept des AG.
Vorhandene Verkehrsschilder nach Unterlagen des AG wieder in Kraft setzen.
Menge: 1,000 Psch
Leistungsbereichkatalog: 105

**01.00.0034 Verkehrssich. läng. Dauer aufbauen Umleitungsstrecke*VZ-Plan des AG*Anordnung Unt. AG Geb. auf Nachweis**
*** Pauschalposition
StL-Nr. 2110510521009102
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Umleitungsstrecke.
Nach Verkehrszeichenplan des AG.
Für Verkehrsführungsphase '2, gemäß VF-Plan U2.
Neue/ Ergänzende Beschilderung für die Umleitung der gesperrten Anschlussstelle.
Auf- und Abbau von baustellenspezifischen Hinweis- und Wegweistafeln sowie Auskreuzungsvorrichtungen werden gesondert vergütet.
Auf- und Abbau von Trimasten und Rohrpfosten einschl. Fertigteilfundamente für Eizelschildstandorte wird gesondert vergütet.'

Verkehrsrechtliche Anordnung nach Unterlagen des AG
einholen und zugehörige Unterlagen erstellen. Erforderliche Ortsbesichtigungen zur Erstellung der Planunterlagen für die verkehrsrechtliche Anordnung durchführen.
Anfallende Gebühren für verkehrsrechtliche Anordnung
werden auf Nachweis erstattet.
Menge: 1,000 Psch
Leistungsbereichkatalog: 105

**01.00.0035 Verkehrssich. läng. Dauer vorhalten wie Vorposition**
StL-Nr. 2110511019
Verkehrssicherung längerer Dauer vorhalten, warten, instand setzen und betreiben. Vorübergehende Verkehrssicherungsmaßnahmen durchführen. Die Kontrolle der Verkehrssicherung wird gesondert vergütet.
Verkehrssicherung wie in Vorposition beschrieben.
Für Verkehrsführungsphase '2'
Menge: 365,000 d
Leistungsbereichkatalog: 105

**01.00.0036 Verkehrssich. läng. Dauer abbauen Verk.konzept AG*in Kraft setzen**
*** Pauschalposition
StL-Nr. 211051202200
Verkehrssicherung an Arbeitsstellen längerer Dauer abbauen. Vorübergehende Verkehrssicherungsmaßnahmen
durchführen. Vorübergehende Markierung entfernen,
transportable Lichtsignalanlage, bauliches Leitelement,
mobile Stauwarnanlage, LED-Anzeigetafel und transportable Schutzeinrichtung abbauen werden gesondert
vergütet.
Nach Verkehrskonzept des AG.
Vorhandene Verkehrsschilder nach Unterlagen des AG wieder in Kraft setzen.
Menge: 1,000 Psch
Leistungsbereichkatalog: 105

*Hinweis: Umleitungsempfehlungen / Hinweise*
Umleitungsempfehlungen / Hinweisbeschilderung

**01.00.0037 Verkehrssich. läng. Dauer aufbauen Umleitungsstrecke*VZ-Plan des AG*Anordnung Unt. AG Geb. auf Nachweis**
*** Pauschalposition
StL-Nr. 2110510521009102
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Umleitungsstrecke.
Nach Verkehrszeichenplan des AG.
Für Verkehrsführungsphase '2, gemäß VF-Plan U2.1.
Ergänzende Verkehrssicherung für die Umleitung der gesperrten Anschlussstelle.
Auf- und Abbau von baustellenspezifischen Hinweis- und Wegweistafeln sowie Auskreuzungsvorrichtungen werden gesondert vergütet.
Auf- und Abbau von Trimasten und Rohrpfosten einschl. Fertigteilfundamente für Eizelschildstandorte wird gesondert vergütet.'

Verkehrsrechtliche Anordnung nach Unterlagen des AG
einholen und zugehörige Unterlagen erstellen. Erforderliche Ortsbesichtigungen zur Erstellung der Planunterlagen für die verkehrsrechtliche Anordnung durchführen.
Anfallende Gebühren für verkehrsrechtliche Anordnung
werden auf Nachweis erstattet.
Menge: 1,000 Psch
Leistungsbereichkatalog: 105

**01.00.0038 Verkehrssich. läng. Dauer vorhalten wie Vorposition**
StL-Nr. 2110511019
Verkehrssicherung längerer Dauer vorhalten, warten, instand setzen und betreiben. Vorübergehende Verkehrssicherungsmaßnahmen durchführen. Die Kontrolle der Verkehrssicherung wird gesondert vergütet.
Verkehrssicherung wie in Vorposition beschrieben.
Für Verkehrsführungsphase '2'
Menge: 365,000 d
Leistungsbereichkatalog: 105

**01.00.0039 Verkehrssich. läng. Dauer abbauen Verk.konzept AG*in Kraft setzen**
*** Pauschalposition
StL-Nr. 211051202200
Verkehrssicherung an Arbeitsstellen längerer Dauer abbauen. Vorübergehende Verkehrssicherungsmaßnahmen
durchführen. Vorübergehende Markierung entfernen,
transportable Lichtsignalanlage, bauliches Leitelement,
mobile Stauwarnanlage, LED-Anzeigetafel und transportable Schutzeinrichtung abbauen werden gesondert
vergütet.
Nach Verkehrskonzept des AG.
Vorhandene Verkehrsschilder nach Unterlagen des AG wieder in Kraft setzen.
Menge: 1,000 Psch
Leistungsbereichkatalog: 105

**01.00.0040 Verkehrssich. läng. Dauer aufbauen Umleitungsstrecke*VZ-Plan des AG*Anordnung Unt. AG Geb. auf Nachweis**
*** Pauschalposition
StL-Nr. 2110510521009102
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Umleitungsstrecke.
Nach Verkehrszeichenplan des AG.
Für Verkehrsführungsphase '1 und 4, gemäß VF-Plan U4.
Ergänzende Verkehrssicherung für die Umleitung der gesperrten Anschlussstelle.
Der Ab- und Aufbau bzw. das Deaktivieren am Ende der Verkehrsphase 1 / nach Ende der Sperrung der AS Ahlhorn und das Aktivieren zu Beginn der Verkehrsphase 4 ist einzukalkulieren
Auf- und Abbau von baustellenspezifischen Hinweis- und Wegweistafeln sowie Auskreuzungsvorrichtungen werden gesondert vergütet.
Auf- und Abbau von Trimasten und Rohrpfosten einschl. Fertigteilfundamente für Eizelschildstandorte wird gesondert vergütet.'

Verkehrsrechtliche Anordnung nach Unterlagen des AG
einholen und zugehörige Unterlagen erstellen. Erforderliche Ortsbesichtigungen zur Erstellung der Planunterlagen für die verkehrsrechtliche Anordnung durchführen.
Anfallende Gebühren für verkehrsrechtliche Anordnung
werden auf Nachweis erstattet.
Menge: 1,000 Psch
Leistungsbereichkatalog: 105

**01.00.0041 Verkehrssich. läng. Dauer vorhalten wie Vorposition**
StL-Nr. 2110511019
Verkehrssicherung längerer Dauer vorhalten, warten, instand setzen und betreiben. Vorübergehende Verkehrssicherungsmaßnahmen durchführen. Die Kontrolle der Verkehrssicherung wird gesondert vergütet.
Verkehrssicherung wie in Vorposition beschrieben.
Für Verkehrsführungsphase '1 und 4. Das Aktivieren und Deaktivieren entsprechend der Erfordernis ist einzukalkulieren.'
Menge: 318,000 d
Leistungsbereichkatalog: 105

**01.00.0042 Verkehrssich. läng. Dauer abbauen Verk.konzept AG*in Kraft setzen**
*** Pauschalposition
StL-Nr. 211051202200
Verkehrssicherung an Arbeitsstellen längerer Dauer abbauen. Vorübergehende Verkehrssicherungsmaßnahmen
durchführen. Vorübergehende Markierung entfernen,
transportable Lichtsignalanlage, bauliches Leitelement,
mobile Stauwarnanlage, LED-Anzeigetafel und transportable Schutzeinrichtung abbauen werden gesondert
vergütet.
Nach Verkehrskonzept des AG.
Vorhandene Verkehrsschilder nach Unterlagen des AG wieder in Kraft setzen.
Menge: 1,000 Psch
Leistungsbereichkatalog: 105

*Hinweis: Umleitungsbeschilderung Radweg B213*
Umleitungsbeschilderung für Sperrung des Radweges an der B213

**01.00.0043 Verkehrssich. läng. Dauer aufbauen Umleitungsstrecke*VZ-Plan des AG*Anordnung Unt. AG Geb. auf Nachweis**
*** Pauschalposition
StL-Nr. 2110510521009102
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Umleitungsstrecke.
Nach Verkehrszeichenplan des AG.
Für Verkehrsführungsphase '2 und 4 Sperrung des Radweges entlang der B213 entsprechend VZ-Plan AS2.3, AS 2.4 und  AS 4.2, gemäß VF-Plan U2R.
Ergänzende Verkehrssicherung für die Umleitung des gesperrten Radweges.
Der Ab- und Aufbau bzw. das Deaktivieren innerhalb der einzelnen Phasen Ende/Beginn der Sperrung des Radweges ist einzukalkulieren. Auf- und Abbau von baustellenspezifischen Hinweis- und Wegweistafeln sowie Auskreuzungsvorrichtungen werden gesondert vergütet.
Auf- und Abbau von Trimasten und Rohrpfosten einschl. Fertigteilfundamente für Eizelschildstandorte wird gesondert vergütet.'

Verkehrsrechtliche Anordnung nach Unterlagen des AG
einholen und zugehörige Unterlagen erstellen. Erforderliche Ortsbesichtigungen zur Erstellung der Planunterlagen für die verkehrsrechtliche Anordnung durchführen.
Anfallende Gebühren für verkehrsrechtliche Anordnung
werden auf Nachweis erstattet.
Menge: 1,000 Psch
Leistungsbereichkatalog: 105

**01.00.0044 Verkehrssich. läng. Dauer vorhalten wie Vorposition**
StL-Nr. 2110511019
Verkehrssicherung längerer Dauer vorhalten, warten, instand setzen und betreiben. Vorübergehende Verkehrssicherungsmaßnahmen durchführen. Die Kontrolle der Verkehrssicherung wird gesondert vergütet.
Verkehrssicherung wie in Vorposition beschrieben.
Für Verkehrsführungsphase '2 und 4'
Menge: 386,000 d
Leistungsbereichkatalog: 105

**01.00.0045 Verkehrssich. läng. Dauer abbauen Verk.konzept AG*in Kraft setzen**
*** Pauschalposition
StL-Nr. 211051202200
Verkehrssicherung an Arbeitsstellen längerer Dauer abbauen. Vorübergehende Verkehrssicherungsmaßnahmen
durchführen. Vorübergehende Markierung entfernen,
transportable Lichtsignalanlage, bauliches Leitelement,
mobile Stauwarnanlage, LED-Anzeigetafel und transportable Schutzeinrichtung abbauen werden gesondert
vergütet.
Nach Verkehrskonzept des AG.
Vorhandene Verkehrsschilder nach Unterlagen des AG wieder in Kraft setzen.
Menge: 1,000 Psch
Leistungsbereichkatalog: 105

*Hinweis: Sperrung und Umleitung Dianaweg*

**01.00.0046 Verkehrssich. läng. Dauer aufbauen Arb.st.u. Uml.str*VZ-Plan des AG*Anordnung Unt. AG Geb. auf Nachweis**
*** Pauschalposition
StL-Nr. 2110510531009102
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle und Umleitungsstrecke.
Nach Verkehrszeichenplan des AG.
Für Verkehrsführungsphase '1, 2, 4.
Kappenerneuerung am Bauwerk Dianaweg, gemäß VF-Plan KU1.
Ergänzende Verkehrssicherung für die Umleitung des gesperrten Wirtschaftsweges.
Die Arbeiten finden in drei Abschnitten (Mitte, FaRi OS, FaRi WHV) innerhalb der Bauphasen der Autobahn statt.
Der jeweilige Auf-/Abbau innerhalb der Phasen (6x) ist einzukalkulieren.
Auf- und Abbau von baustellenspezifischen Hinweis- und Wegweistafeln sowie Auskreuzungsvorrichtungen werden gesondert vergütet.
Auf- und Abbau von Trimasten und Rohrpfosten einschl. Fertigteilfundamente für Eizelschildstandorte wird gesondert vergütet.'

Verkehrsrechtliche Anordnung nach Unterlagen des AG
einholen und zugehörige Unterlagen erstellen. Erforderliche Ortsbesichtigungen zur Erstellung der Planunterlagen für die verkehrsrechtliche Anordnung durchführen.
Anfallende Gebühren für verkehrsrechtliche Anordnung
werden auf Nachweis erstattet.
Menge: 1,000 Psch
Leistungsbereichkatalog: 105

**01.00.0047 Verkehrssich. läng. Dauer vorhalten wie Vorposition**
StL-Nr. 2110511019
Verkehrssicherung längerer Dauer vorhalten, warten, instand setzen und betreiben. Vorübergehende Verkehrssicherungsmaßnahmen durchführen. Die Kontrolle der Verkehrssicherung wird gesondert vergütet.
Verkehrssicherung wie in Vorposition beschrieben.
Für Verkehrsführungsphase 'Kappenerneuerung Dianaweg'
Menge: 56,000 d
Leistungsbereichkatalog: 105

**01.00.0048 Verkehrssich. läng. Dauer abbauen Verk.konzept AG*in Kraft setzen**
*** Pauschalposition
StL-Nr. 211051202200
Verkehrssicherung an Arbeitsstellen längerer Dauer abbauen. Vorübergehende Verkehrssicherungsmaßnahmen
durchführen. Vorübergehende Markierung entfernen,
transportable Lichtsignalanlage, bauliches Leitelement,
mobile Stauwarnanlage, LED-Anzeigetafel und transportable Schutzeinrichtung abbauen werden gesondert
vergütet.
Nach Verkehrskonzept des AG.
Vorhandene Verkehrsschilder nach Unterlagen des AG wieder in Kraft setzen.
Menge: 1,000 Psch
Leistungsbereichkatalog: 105

*Hinweis: Sperrung und Umleitung An der Lethe*

**01.00.0049 Verkehrssich. läng. Dauer aufbauen Arb.st.u. Uml.str*VZ-Plan des AG*Anordnung Unt. AG Geb. auf Nachweis**
*** Pauschalposition
StL-Nr. 2110510531009102
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle und Umleitungsstrecke.
Nach Verkehrszeichenplan des AG.
Für Verkehrsführungsphase '1, 2, 4.
Kappenerneuerung am Bauwerk An der Lethe, gemäß VF-Plan KU2.
Ergänzende Verkehrssicherung für die Umleitung des gesperrten Wirtschaftsweges.
Die Arbeiten finden in drei Abschnitten (Mitte, FaRi OS, FaRi WHV) innerhalb der Bauphasen der Autobahn statt.
Der jeweilige Auf-/Abbau innerhalb der Phasen ist einzukalkulieren.
Auf- und Abbau von baustellenspezifischen Hinweis- und Wegweistafeln sowie Auskreuzungsvorrichtungen werden gesondert vergütet.
Auf- und Abbau von Trimasten und Rohrpfosten einschl. Fertigteilfundamente für Eizelschildstandorte wird gesondert vergütet.'

Verkehrsrechtliche Anordnung nach Unterlagen des AG
einholen und zugehörige Unterlagen erstellen. Erforderliche Ortsbesichtigungen zur Erstellung der Planunterlagen für die verkehrsrechtliche Anordnung durchführen.
Anfallende Gebühren für verkehrsrechtliche Anordnung
werden auf Nachweis erstattet.
Menge: 1,000 Psch
Leistungsbereichkatalog: 105

**01.00.0050 Verkehrssich. läng. Dauer vorhalten wie Vorposition**
StL-Nr. 2110511019
Verkehrssicherung längerer Dauer vorhalten, warten, instand setzen und betreiben. Vorübergehende Verkehrssicherungsmaßnahmen durchführen. Die Kontrolle der Verkehrssicherung wird gesondert vergütet.
Verkehrssicherung wie in Vorposition beschrieben.
Für Verkehrsführungsphase 'Kappenerneuerung Dianaweg'
Menge: 56,000 d
Leistungsbereichkatalog: 105

**01.00.0051 Verkehrssich. läng. Dauer abbauen Verk.konzept AG*in Kraft setzen**
*** Pauschalposition
StL-Nr. 211051202200
Verkehrssicherung an Arbeitsstellen längerer Dauer abbauen. Vorübergehende Verkehrssicherungsmaßnahmen
durchführen. Vorübergehende Markierung entfernen,
transportable Lichtsignalanlage, bauliches Leitelement,
mobile Stauwarnanlage, LED-Anzeigetafel und transportable Schutzeinrichtung abbauen werden gesondert
vergütet.
Nach Verkehrskonzept des AG.
Vorhandene Verkehrsschilder nach Unterlagen des AG wieder in Kraft setzen.
Menge: 1,000 Psch
Leistungsbereichkatalog: 105

#### Unterabschnitt 01.01 nächtliche Vollsperrungen

*Hinweis: Nachfolgende Vollsperrungen werden*
Nachfolgende Vollsperrungen werden auf Anweisung des AG kurzfristig angeordnet. Planbare Rüstzeit mindestens 12 Stunden.

**01.01.0001 Verk.sich. kürzerer Dauer durchf. Verk.konzept AG bei Dunkelheit*Anordnung n. Unt. Geb. auf Nachweis**
StL-Nr. 2110513502999212
Verkehrssicherung an Arbeitsstellen von kürzerer Dauer
betriebsfertig aufbauen, vorhalten, warten, instand
setzen, betreiben und abbauen. Vorübergehende Verkehrssicherungsmaßnahmen durchführen.
Nach Verkehrskonzept des AG.
Für 'kurzfristig einzurichtende Vollsperrung der Richtungsfahrbahn Osnabrück auf Anweisung des AG. Vollsperrung einzurichten an der AS Großenkneten gem. VZ-Plan DIV/VSP 1 und VZ-Plan AS1. Rüstzeit mindestens 12 Stunden.'

Länge des Arbeitsbereiches 'siehe VZ-Plan DIV/VSP 1 und VZ-Plan AS1'

Gesamtdauer der Verkehrsführung 'zwischen 22:00 Uhr und 06:00 Uhr'

Bei Dunkelheit.
Verkehrsrechtliche Anordnung nach Unterlagen des AG
einholen und zugehörige Unterlagen erstellen. Erforderliche Ortsbesichtigungen zur Erstellung der Planunterlagen für die verkehrsrechtliche Anordnung durchführen.
Anfallende Gebühren für verkehrsrechtliche Anordnung
werden auf Nachweis erstattet.
Menge: 3,000 St
Leistungsbereichkatalog: 105

**01.01.0002 Verk.sich. kürzerer Dauer durchf. Verk.konzept AG bei Dunkelheit*Anordnung n. Unt. Geb. auf Nachweis**
StL-Nr. 2110513502999212
Verkehrssicherung an Arbeitsstellen von kürzerer Dauer
betriebsfertig aufbauen, vorhalten, warten, instand
setzen, betreiben und abbauen. Vorübergehende Verkehrssicherungsmaßnahmen durchführen.
Nach Verkehrskonzept des AG.
Für 'kurzfristig einzurichtende Vollsperrung der Richtungsfahrbahn Wilhelmshaven auf Anweisung des AG. Vollsperrung einzurichten ab AS Ahlhorn gem. VZ-Plan DIV/VSP 2 und VZ-Plan AS2. Rüstzeit mindestens 12 Stunden.'

Länge des Arbeitsbereiches 'siehe VZ-Plan DIV/VSP2 und VZ-Plan AS2'

Gesamtdauer der Verkehrsführung 'zwischen 22:00 Uhr und 06:00 Uhr'

Bei Dunkelheit.
Verkehrsrechtliche Anordnung nach Unterlagen des AG
einholen und zugehörige Unterlagen erstellen. Erforderliche Ortsbesichtigungen zur Erstellung der Planunterlagen für die verkehrsrechtliche Anordnung durchführen.
Anfallende Gebühren für verkehrsrechtliche Anordnung
werden auf Nachweis erstattet.
Menge: 1,000 St
Leistungsbereichkatalog: 105

**01.01.0003 Verk.sich. kürzerer Dauer durchf. Verk.konzept AG bei Dunkelheit*Anordnung n. Unt. Geb. auf Nachweis**
StL-Nr. 2110513502999212
Verkehrssicherung an Arbeitsstellen von kürzerer Dauer
betriebsfertig aufbauen, vorhalten, warten, instand
setzen, betreiben und abbauen. Vorübergehende Verkehrssicherungsmaßnahmen durchführen.
Nach Verkehrskonzept des AG.
Für 'kurzfristig einzurichtende Vollsperrung der Richtungsfahrbahn Wilhelmshaven auf Anweisung des AG. Vollsperrung einzurichten ab AS Ahlhorn gem. VZ-Plan DIV/VSP 3 und VZ-Plan AS3. Rüstzeit mindestens 12 Stunden.'

Länge des Arbeitsbereiches 'siehe VZ-Plan DIV/VSP3 und VZ-Plan AS3'

Gesamtdauer der Verkehrsführung 'zwischen 22:00 Uhr und 06:00 Uhr'

Bei Dunkelheit.
Verkehrsrechtliche Anordnung nach Unterlagen des AG
einholen und zugehörige Unterlagen erstellen. Erforderliche Ortsbesichtigungen zur Erstellung der Planunterlagen für die verkehrsrechtliche Anordnung durchführen.
Anfallende Gebühren für verkehrsrechtliche Anordnung
werden auf Nachweis erstattet.
Menge: 1,000 St
Leistungsbereichkatalog: 105

**01.01.0004 Verk.sich. kürzerer Dauer durchf. Verk.konzept AG bei Dunkelheit*Anordnung n. Unt. Geb. auf Nachweis**
StL-Nr. 2110513502999212
Verkehrssicherung an Arbeitsstellen von kürzerer Dauer
betriebsfertig aufbauen, vorhalten, warten, instand
setzen, betreiben und abbauen. Vorübergehende Verkehrssicherungsmaßnahmen durchführen.
Nach Verkehrskonzept des AG.
Für 'kurzfristig einzurichtende Vollsperrung der Richtungsfahrbahn Wilhelmshaven auf Anweisung des AG. Vollsperrung einzurichten ab AS Ahlhorn gem. VZ-Plan DIV/VSP 4. Rüstzeit mindestens 12 Stunden.'

Länge des Arbeitsbereiches 'siehe VZ-Plan DIV/VSP4'

Gesamtdauer der Verkehrsführung 'zwischen 22:00 Uhr und 06:00 Uhr'

Bei Dunkelheit.
Verkehrsrechtliche Anordnung nach Unterlagen des AG
einholen und zugehörige Unterlagen erstellen. Erforderliche Ortsbesichtigungen zur Erstellung der Planunterlagen für die verkehrsrechtliche Anordnung durchführen.
Anfallende Gebühren für verkehrsrechtliche Anordnung
werden auf Nachweis erstattet.
Menge: 1,000 St
Leistungsbereichkatalog: 105

*Hinweis: nachfolgende Vollsperrungen werden auf Anweisung des AG kurzfristig angeordnet.*
nachfolgende Vollsperrungen der zwei unbewirtschafteten Parkplätze werden auf Anweisung des AG kurzfristig angeordnet.

**01.01.0005 Verk.sich. kürzerer Dauer durchf.*Anordnung n. Unt. gebührenfrei**
StL-Nr. 2110513500909911
Verkehrssicherung an Arbeitsstellen von kürzerer Dauer
betriebsfertig aufbauen, vorhalten, warten, instand
setzen, betreiben und abbauen. Vorübergehende Verkehrssicherungsmaßnahmen durchführen.
Für 'im Rahmen der kurzfristig notwendigen Vollsperrungen sind mit einem Vorlauf von mind. 6 Stunden die unbewirtschafteten Parkplätze zwischen AS Ahlhorn und AS Großenkneten(RF OS oder RiFa WHV) voll zu sperren. Ausführung gemäß Regelplan.'

Gesamtdauer der Verkehrsführung 'Einrichtung mind. 6 Stunden vor Vollsperrung.'

Bei 'Tag bzw. ggf. auch bei Nacht.'

Verkehrsrechtliche Anordnung nach Unterlagen des AG
einholen und zugehörige Unterlagen erstellen. Erforderliche Ortsbesichtigungen zur Erstellung der Planunterlagen für die verkehrsrechtliche Anordnung durchführen.
Gebührenfrei.
Menge: 4,000 St
Leistungsbereichkatalog: 105

#### Unterabschnitt 01.02 Zusatzbeschilderung, -verkehrseinr.

*Hinweis: Blatt 1 -Baustelleninformationtafel*
Blatt 1 - Baustelleninformationstafel

**01.02.0001 Verkehrstafel aufb., abb., vorh. Typ RA1*profilverstärkt*Höhe 1,50 m**
StL-Nr. 2110524599119199
Verkehrstafel aufbauen, vorhalten, warten, instand setzen und abbauen. Aufstellvorrichtung nach statischen
und konstruktiven Erfordernissen. Vorübergehende Verkehrssicherungsmaßnahmen durchführen. Die Kontrolle
wird gesondert vergütet.
Verkehrstafel 'Baustelleninformationstafel, Ausführung entsprechend Schilderskizze Blatt 1 und Verkehrsführungsplänen sowie den Angaben in der Baubeschreibung. Verkehrstafel aus Aluminium.'

Größe 'entsprechend Anlage, Schilderskizze Blatt 1'

Retroreflektierend mit Folie Klasse RA1.
Randausbildung = profilverstärkt.
Aufstellvorrichtung 'Gabelständer, Aufstellvorrichtung einschl. Fundamente nach statischen und konstruktiven Erfordernissen dimensioniert (Windlast = 2,0 kN/m²)'

Aufstellhöhe über der Verkehrsfläche = 1,50 m.
Einsatzzeit 'während der gesamten Bauzeit der Verkehrsphasen 1 bis 5. Aufstellung 2 Wochen vor Baubeginn erforderlich.'
Menge: 2,000 St
Leistungsbereichkatalog: 105

*Hinweis: Blatt 2 - Sperrung Parkplatz PWC Ahlhorn*

**01.02.0002 Verkehrstafel aufb., abb., vorh.*Tafel über 2-4 m2 Typ RA2*profilverstärkt*Höhe 1,50 m**
StL-Nr. 2110524592219199
Verkehrstafel aufbauen, vorhalten, warten, instand setzen und abbauen. Aufstellvorrichtung nach statischen
und konstruktiven Erfordernissen. Vorübergehende Verkehrssicherungsmaßnahmen durchführen. Die Kontrolle
wird gesondert vergütet.
Verkehrstafel 'nach Unterlagen des AG (siehe Schilderskizzen Blatt 2 und Verkehrsführungsplänen'

Größe über 2,00 bis 4,00 m2 nach Unterlagen des AG.
Retroreflektierend mit Folie Klasse RA2.
Randausbildung = profilverstärkt.
Aufstellvorrichtung 'gemäß TL-Aufstellvorrichtungen nach Wahl des AN unter Vorgaben in Kapitel 3.1.8 bzw. 3.5.2 der Baubeschreibung. Aufstellvorrichtung mit Rohrpfosten / Fertigteilfundament bzw. Trimast wird gesondert vergütet.'

Aufstellhöhe über der Verkehrsfläche = 1,50 m.
Einsatzzeit 'während der Verkehrsphase 1 bis 4
Aufstellung 2 Wochen vor Sperrung des Parkplatzes erforderlich.'
Menge: 6,000 St
Leistungsbereichkatalog: 105

**01.02.0003 Verkehrstafel ändern*Höhe bis 2,00 m**
StL-Nr. 211052489190
Vorhandene Verkehrstafel ändern. Änderungsvorrichtungen
vorhalten, warten und instand setzen. Vorübergehende
Verkehrssicherungsmaßnahmen durchführen. Die Kontrolle
wird gesondert vergütet.
Verkehrstafel 'Hinweistafel für Sperrung PWC Ahlhorn'

Neben der Fahrbahn. Aufstellhöhe bis 2,00 m.
Verkehrstafel 'anpassen durch Decktafel über 0,3 m2 bis 2,5 m2.'
Menge: 6,000 St
Leistungsbereichkatalog: 105

*Hinweis: Blatt 3,4 und 5 - Sperrung AS Ahlhorn*
Blatt 3, 4 und 5 - Hinweistafel Sperrung AS Ahlhorn

**01.02.0004 Verkehrstafel aufb., abb., vorh.*Tafel über 2-4 m2 Typ RA2*profilverstärkt*Höhe 1,50 m**
StL-Nr. 2110524592219199
Verkehrstafel aufbauen, vorhalten, warten, instand setzen und abbauen. Aufstellvorrichtung nach statischen
und konstruktiven Erfordernissen. Vorübergehende Verkehrssicherungsmaßnahmen durchführen. Die Kontrolle
wird gesondert vergütet.
Verkehrstafel 'nach Unterlagen des AG (siehe Schilderskizzen Blatt 3, 4 und 5 und Verkehrsführungsplänen'

Größe über 2,00 bis 4,00 m2 nach Unterlagen des AG.
Retroreflektierend mit Folie Klasse RA2.
Randausbildung = profilverstärkt.
Aufstellvorrichtung 'gemäß TL-Aufstellvorrichtungen nach Wahl des AN unter Vorgaben in Kapitel 3.1.8 bzw. 3.5.2 der Baubeschreibung. Aufstellvorrichtung mit Rohrpfosten / Fertigteilfundament bzw. Trimast wird gesondert vergütet.'

Aufstellhöhe über der Verkehrsfläche = 1,50 m.
Einsatzzeit 'während der Verkehrsphase 1 bis 4 an unterschiedlichen Orten.
Aufstellung 2 Wochen vor Sperrung der Anschlussstelle erforderlich.
Aktivieren und Deaktivieren für Zwischenphasen ist einzukalkulieren.'
Menge: 18,000 St
Leistungsbereichkatalog: 105

**01.02.0005 Verkehrstafel ändern*Höhe bis 2,00 m**
StL-Nr. 211052489190
Vorhandene Verkehrstafel ändern. Änderungsvorrichtungen
vorhalten, warten und instand setzen. Vorübergehende
Verkehrssicherungsmaßnahmen durchführen. Die Kontrolle
wird gesondert vergütet.
Verkehrstafel 'Hinweistafel für Sperrung AS Ahlhorn'

Neben der Fahrbahn. Aufstellhöhe bis 2,00 m.
Verkehrstafel 'anpassen durch Decktafel über 0,3 m2 bis 2,5 m2.'
Menge: 12,000 St
Leistungsbereichkatalog: 105

*Hinweis: Blatt 6 - Sperrung A29*
Bild 6 - Sperrung AS Ahlhorn - nachgeordnetes Netz

**01.02.0006 Verkehrstafel aufb., abb., vorh.*Tafel über 2-4 m2 Typ RA2*profilverstärkt*Höhe 1,50 m**
StL-Nr. 2110524592219199
Verkehrstafel aufbauen, vorhalten, warten, instand setzen und abbauen. Aufstellvorrichtung nach statischen
und konstruktiven Erfordernissen. Vorübergehende Verkehrssicherungsmaßnahmen durchführen. Die Kontrolle
wird gesondert vergütet.
Verkehrstafel 'nach Unterlagen des AG (siehe Schilderskizzen Blatt 6 und Verkehrsführungsplänen'

Größe über 2,00 bis 4,00 m2 nach Unterlagen des AG.
Retroreflektierend mit Folie Klasse RA2.
Randausbildung = profilverstärkt.
Aufstellvorrichtung 'gemäß TL-Aufstellvorrichtungen nach Wahl des AN unter Vorgaben in Kapitel 3.1.8 bzw. 3.5.2 der Baubeschreibung. Aufstellvorrichtung mit Rohrpfosten / Fertigteilfundament bzw. Trimast wird gesondert vergütet.'

Aufstellhöhe über der Verkehrsfläche = 1,50 m.
Einsatzzeit 'während der Verkehrsphase 1,2 und 4
Aufstellung 2 Wochen vor Sperrung der Anschlussstelle erforderlich.'
Menge: 7,000 St
Leistungsbereichkatalog: 105

**01.02.0007 Verkehrstafel ändern*Höhe bis 2,00 m**
StL-Nr. 211052489190
Vorhandene Verkehrstafel ändern. Änderungsvorrichtungen
vorhalten, warten und instand setzen. Vorübergehende
Verkehrssicherungsmaßnahmen durchführen. Die Kontrolle
wird gesondert vergütet.
Verkehrstafel 'Hinweistafel für Sperrung AS Ahlhorn'

Neben der Fahrbahn. Aufstellhöhe bis 2,00 m.
Verkehrstafel 'anpassen durch Decktafel über 0,3 m2 bis 2,5 m2.'
Menge: 6,000 St
Leistungsbereichkatalog: 105

*Hinweis: Blatt 7 - Hinweistafeln Bedarfsumleitung*

**01.02.0008 Verkehrstafel aufb., abb., vorh.*Tafel über 2-4 m2 Typ RA2*profilverstärkt*Höhe 1,50 m**
StL-Nr. 2110524592219199
Verkehrstafel aufbauen, vorhalten, warten, instand setzen und abbauen. Aufstellvorrichtung nach statischen
und konstruktiven Erfordernissen. Vorübergehende Verkehrssicherungsmaßnahmen durchführen. Die Kontrolle
wird gesondert vergütet.
Verkehrstafel 'nach Unterlagen des AG (siehe Schilderskizzen Blatt 7 und Verkehrsführungsplänen'

Größe über 2,00 bis 4,00 m2 nach Unterlagen des AG.
Retroreflektierend mit Folie Klasse RA2.
Randausbildung = profilverstärkt.
Aufstellvorrichtung 'gemäß TL-Aufstellvorrichtungen nach Wahl des AN unter Vorgaben in Kapitel 3.1.8 bzw. 3.5.2 der Baubeschreibung. Aufstellvorrichtung mit Rohrpfosten / Fertigteilfundament bzw. Trimast wird gesondert vergütet.'

Aufstellhöhe über der Verkehrsfläche = 1,50 m.
Einsatzzeit 'während der Verkehrsphasen 1-4
Aufstellung 2 Wochen vor Sperrung der Anschlussstelle erforderlich.
Aktivieren und Deaktivieren ist einzukalkulieren'
Menge: 8,000 St
Leistungsbereichkatalog: 105

*Hinweis: Blatt 8 - Sperrung Radweg*

**01.02.0009 Verkehrstafel aufb., abb., vorh.*Tafel ü. 1,1-2 m2 Typ RA2*profilverstärkt*Höhe 1,50 m**
StL-Nr. 2110524591219199
Verkehrstafel aufbauen, vorhalten, warten, instand setzen und abbauen. Aufstellvorrichtung nach statischen
und konstruktiven Erfordernissen. Vorübergehende Verkehrssicherungsmaßnahmen durchführen. Die Kontrolle
wird gesondert vergütet.
Verkehrstafel 'nach Unterlagen des AG (siehe Schilderskizzen Blatt 8 und Verkehrsführungsplänen'

Größe über 1,10 bis 2,00 m2 nach Unterlagen des AG.
Retroreflektierend mit Folie Klasse RA2.
Randausbildung = profilverstärkt.
Aufstellvorrichtung 'gemäß TL-Aufstellvorrichtungen nach Wahl des AN unter Vorgaben in Kapitel 3.1.8 bzw. 3.5.2 der Baubeschreibung. Aufstellvorrichtung mit Rohrpfosten / Fertigteilfundament bzw. Trimast wird gesondert vergütet.'

Aufstellhöhe über der Verkehrsfläche = 1,50 m.
Einsatzzeit 'während der Verkehrsphase 2 und 4
Aufstellung 2 Wochen vor Sperrung des Radweges erforderlich.
Aktivieren und Deaktivieren ist einzukalkulieren.'
Menge: 4,000 St
Leistungsbereichkatalog: 105

**01.02.0010 Verkehrstafel ändern*Höhe bis 2,00 m**
StL-Nr. 211052489190
Vorhandene Verkehrstafel ändern. Änderungsvorrichtungen
vorhalten, warten und instand setzen. Vorübergehende
Verkehrssicherungsmaßnahmen durchführen. Die Kontrolle
wird gesondert vergütet.
Verkehrstafel 'Radwegsperrung'

Neben der Fahrbahn. Aufstellhöhe bis 2,00 m.
Verkehrstafel 'anpassen durch Decktafel über 0,3 m2 bis 2,5 m2.'
Menge: 4,000 St
Leistungsbereichkatalog: 105

*Hinweis: Blatt 9 - Hinweistafeln nächtliche Sperrung*
Blatt 9 - Hinweistafel nächtliche Sperrung

**01.02.0011 Verkehrstafel aufb., abb., vorh.*Tafel über 2-4 m2 Typ RA2*profilverstärkt*Höhe 1,50 m**
StL-Nr. 2110524592219199
Verkehrstafel aufbauen, vorhalten, warten, instand setzen und abbauen. Aufstellvorrichtung nach statischen
und konstruktiven Erfordernissen. Vorübergehende Verkehrssicherungsmaßnahmen durchführen. Die Kontrolle
wird gesondert vergütet.
Verkehrstafel 'nach Unterlagen des AG (siehe Schilderskizzen Blatt 9 und Verkehrsführungsplänen'

Größe über 2,00 bis 4,00 m2 nach Unterlagen des AG.
Retroreflektierend mit Folie Klasse RA2.
Randausbildung = profilverstärkt.
Aufstellvorrichtung 'gemäß TL-Aufstellvorrichtungen nach Wahl des AN unter Vorgaben in Kapitel 3.1.8 bzw. 3.5.2 der Baubeschreibung. Aufstellvorrichtung mit Rohrpfosten / Fertigteilfundament bzw. Trimast wird gesondert vergütet.'

Aufstellhöhe über der Verkehrsfläche = 1,50 m.
Einsatzzeit 'während der Verkehrsphase 1 bis 5 zur nächtlichen Sperrung der A29
Aufstellung 2 Wochen vor Sperrung der BAB erforderlich.
Aktivieren und Deaktivieren ist einzukalkulieren.'
Menge: 6,000 St
Leistungsbereichkatalog: 105

**01.02.0012 Verkehrstafel ändern*Höhe bis 2,00 m**
StL-Nr. 211052489190
Vorhandene Verkehrstafel ändern. Änderungsvorrichtungen
vorhalten, warten und instand setzen. Vorübergehende
Verkehrssicherungsmaßnahmen durchführen. Die Kontrolle
wird gesondert vergütet.
Verkehrstafel 'Sperrung BAB'

Neben der Fahrbahn. Aufstellhöhe bis 2,00 m.
Verkehrstafel 'anpassen durch Decktafel über 0,3 m2 bis 2,5 m2.'
Menge: 4,000 St
Leistungsbereichkatalog: 105

*Hinweis: Blatt 10 - Hinweistafel nächtliche Sperrung*

**01.02.0013 Verkehrstafel aufb., abb., vorh.*Tafel ü. 1,1-2 m2 Typ RA2*profilverstärkt*Höhe 1,50 m**
StL-Nr. 2110524591219199
Verkehrstafel aufbauen, vorhalten, warten, instand setzen und abbauen. Aufstellvorrichtung nach statischen
und konstruktiven Erfordernissen. Vorübergehende Verkehrssicherungsmaßnahmen durchführen. Die Kontrolle
wird gesondert vergütet.
Verkehrstafel 'nach Unterlagen des AG (siehe Schilderskizzen Blatt 10 und Verkehrsführungsplänen'

Größe über 1,10 bis 2,00 m2 nach Unterlagen des AG.
Retroreflektierend mit Folie Klasse RA2.
Randausbildung = profilverstärkt.
Aufstellvorrichtung 'gemäß TL-Aufstellvorrichtungen nach Wahl des AN unter Vorgaben in Kapitel 3.1.8 bzw. 3.5.2 der Baubeschreibung. Aufstellvorrichtung mit Rohrpfosten / Fertigteilfundament bzw. Trimast wird gesondert vergütet.'

Aufstellhöhe über der Verkehrsfläche = 1,50 m.
Einsatzzeit 'während der nächtlichen Sperrungen der A29
Aufstellung 2 Wochen vor Sperrung der BAB erforderlich.
Aktivieren und Deaktivieren ist einzukalkulieren.'
Menge: 12,000 St
Leistungsbereichkatalog: 105

**01.02.0014 Verkehrstafel ändern*Höhe bis 2,00 m**
StL-Nr. 211052489190
Vorhandene Verkehrstafel ändern. Änderungsvorrichtungen
vorhalten, warten und instand setzen. Vorübergehende
Verkehrssicherungsmaßnahmen durchführen. Die Kontrolle
wird gesondert vergütet.
Verkehrstafel 'Hinweistafel für Sperrung Radweg'

Neben der Fahrbahn. Aufstellhöhe bis 2,00 m.
Verkehrstafel 'anpassen durch Decktafel über 0,3 m2 bis 2,5 m2.'
Menge: 12,000 St
Leistungsbereichkatalog: 105

*Hinweis: Blatt 11 und 12 - Hinweistafeln Vollsperrungen*
Blatt 11 und 12 Hinweistafeln Vollsperrungen

**01.02.0015 Verkehrstafel aufb., abb., vorh.*Tafel über 2-4 m2 Typ RA2*profilverstärkt*Höhe 1,50 m**
StL-Nr. 2110524592219199
Verkehrstafel aufbauen, vorhalten, warten, instand setzen und abbauen. Aufstellvorrichtung nach statischen
und konstruktiven Erfordernissen. Vorübergehende Verkehrssicherungsmaßnahmen durchführen. Die Kontrolle
wird gesondert vergütet.
Verkehrstafel 'nach Unterlagen des AG (siehe Schilderskizzen Blatt 11 und 12 sowie Verkehrsführungsplänen'

Größe über 2,00 bis 4,00 m2 nach Unterlagen des AG.
Retroreflektierend mit Folie Klasse RA2.
Randausbildung = profilverstärkt.
Aufstellvorrichtung 'gemäß TL-Aufstellvorrichtungen nach Wahl des AN unter Vorgaben in Kapitel 3.1.8 bzw. 3.5.2 der Baubeschreibung. Aufstellvorrichtung mit Rohrpfosten / Fertigteilfundament bzw. Trimast wird gesondert vergütet.'

Aufstellhöhe über der Verkehrsfläche = 1,50 m.
Einsatzzeit 'während der nächtlichen Vollsperrungen
Aufstellung 2 Wochen vor Vollsperrung. Aktivieren und Deaktivieren während der ungenutzen Phasen ist einzukalkulieren.'
Menge: 10,000 St
Leistungsbereichkatalog: 105

**01.02.0016 Verkehrstafel ändern*Höhe bis 2,00 m**
StL-Nr. 211052489190
Vorhandene Verkehrstafel ändern. Änderungsvorrichtungen
vorhalten, warten und instand setzen. Vorübergehende
Verkehrssicherungsmaßnahmen durchführen. Die Kontrolle
wird gesondert vergütet.
Verkehrstafel 'Hinweistafel für Vollsperrung'

Neben der Fahrbahn. Aufstellhöhe bis 2,00 m.
Verkehrstafel 'anpassen durch Decktafel über 0,3 m2 bis 2,5 m2.'
Menge: 8,000 St
Leistungsbereichkatalog: 105

*Hinweis: Blatt 13 - Vollsperrung Phase 1a*
Blatt 13 - Vollsperrung 1a

**01.02.0017 Verkehrstafel aufb., abb., vorh.*Tafel über 2-4 m2 Typ RA2*profilverstärkt*Höhe 1,50 m**
StL-Nr. 2110524592219199
Verkehrstafel aufbauen, vorhalten, warten, instand setzen und abbauen. Aufstellvorrichtung nach statischen
und konstruktiven Erfordernissen. Vorübergehende Verkehrssicherungsmaßnahmen durchführen. Die Kontrolle
wird gesondert vergütet.
Verkehrstafel 'nach Unterlagen des AG (siehe Schilderskizzen Blatt 13 sowie Verkehrsführungsplänen'

Größe über 2,00 bis 4,00 m2 nach Unterlagen des AG.
Retroreflektierend mit Folie Klasse RA2.
Randausbildung = profilverstärkt.
Aufstellvorrichtung 'gemäß TL-Aufstellvorrichtungen nach Wahl des AN unter Vorgaben in Kapitel 3.1.8 bzw. 3.5.2 der Baubeschreibung. Aufstellvorrichtung mit Rohrpfosten / Fertigteilfundament bzw. Trimast wird gesondert vergütet.'

Aufstellhöhe über der Verkehrsfläche = 1,50 m.
Einsatzzeit 'während der Vollsperrung Phase 1a
Aufstellung 2 Wochen vor Vollsperrung. Aktivieren und Deaktivieren während der ungenutzen Phasen ist einzukalkulieren.'
Menge: 2,000 St
Leistungsbereichkatalog: 105

**01.02.0018 Verkehrstafel ändern*Höhe bis 2,00 m**
StL-Nr. 211052489190
Vorhandene Verkehrstafel ändern. Änderungsvorrichtungen
vorhalten, warten und instand setzen. Vorübergehende
Verkehrssicherungsmaßnahmen durchführen. Die Kontrolle
wird gesondert vergütet.
Verkehrstafel 'Hinweistafel für Vollsperrung'

Neben der Fahrbahn. Aufstellhöhe bis 2,00 m.
Verkehrstafel 'anpassen durch Decktafel über 0,3 m2 bis 2,5 m2.'
Menge: 2,000 St
Leistungsbereichkatalog: 105

**01.02.0019 Verkehrstafel aufb., abb., vorh.*Tafel über 2-4 m2 Typ RA2*profilverstärkt*Höhe 1,50 m**
StL-Nr. 2110524592219199
Verkehrstafel aufbauen, vorhalten, warten, instand setzen und abbauen. Aufstellvorrichtung nach statischen
und konstruktiven Erfordernissen. Vorübergehende Verkehrssicherungsmaßnahmen durchführen. Die Kontrolle
wird gesondert vergütet.
Verkehrstafel 'nach Unterlagen des AG (siehe Schilderskizzen Blatt 13 sowie Verkehrsführungsplänen'

Größe über 2,00 bis 4,00 m2 nach Unterlagen des AG.
Retroreflektierend mit Folie Klasse RA2.
Randausbildung = profilverstärkt.
Aufstellvorrichtung 'gemäß TL-Aufstellvorrichtungen nach Wahl des AN unter Vorgaben in Kapitel 3.1.8 bzw. 3.5.2 der Baubeschreibung. Aufstellvorrichtung mit Rohrpfosten / Fertigteilfundament bzw. Trimast wird gesondert vergütet.'

Aufstellhöhe über der Verkehrsfläche = 1,50 m.
Einsatzzeit 'während der Vollsperrung Phase 1a
Aufstellung 2 Wochen vor Vollsperrung an der A1, AS Cloppenburg. Aktivieren und Deaktivieren während der ungenutzen Phasen ist einzukalkulieren.'
Menge: 8,000 St
Leistungsbereichkatalog: 105

**01.02.0020 Verkehrstafel ändern*Höhe bis 2,00 m**
StL-Nr. 211052489190
Vorhandene Verkehrstafel ändern. Änderungsvorrichtungen
vorhalten, warten und instand setzen. Vorübergehende
Verkehrssicherungsmaßnahmen durchführen. Die Kontrolle
wird gesondert vergütet.
Verkehrstafel 'Hinweistafel für Vollsperrung'

Neben der Fahrbahn. Aufstellhöhe bis 2,00 m.
Verkehrstafel 'anpassen durch Decktafel über 0,3 m2 bis 2,5 m2.'
Menge: 8,000 St
Leistungsbereichkatalog: 105

*Hinweis: Blatt 14 und 15 - Vollsperrung Wirtschaftswege*
Blatt 14 und 15 - Umleitung Wirtschafswege

**01.02.0021 Verkehrstafel aufb., abb., vorh.*Tafel über 2-4 m2 Typ RA2*profilverstärkt*Höhe 1,50 m**
StL-Nr. 2110524592219199
Verkehrstafel aufbauen, vorhalten, warten, instand setzen und abbauen. Aufstellvorrichtung nach statischen
und konstruktiven Erfordernissen. Vorübergehende Verkehrssicherungsmaßnahmen durchführen. Die Kontrolle
wird gesondert vergütet.
Verkehrstafel 'nach Unterlagen des AG (siehe Schilderskizzen Blatt 14 und 15 sowie Verkehrsführungsplänen'

Größe über 2,00 bis 4,00 m2 nach Unterlagen des AG.
Retroreflektierend mit Folie Klasse RA2.
Randausbildung = profilverstärkt.
Aufstellvorrichtung 'gemäß TL-Aufstellvorrichtungen nach Wahl des AN unter Vorgaben in Kapitel 3.1.8 bzw. 3.5.2 der Baubeschreibung. Aufstellvorrichtung mit Rohrpfosten / Fertigteilfundament bzw. Trimast wird gesondert vergütet.'

Aufstellhöhe über der Verkehrsfläche = 1,50 m.
Einsatzzeit 'während der Vollsperrung der Wirtschaftswege
Aufstellung 2 Wochen vor Vollsperrung der Wirtschaftswege. Das Aktivieren und Deaktivieren während der ungenutzen Phasen ist einzukalkulieren.'
Menge: 9,000 St
Leistungsbereichkatalog: 105

**01.02.0022 Verkehrstafel ändern*Höhe bis 2,00 m**
StL-Nr. 211052489190
Vorhandene Verkehrstafel ändern. Änderungsvorrichtungen
vorhalten, warten und instand setzen. Vorübergehende
Verkehrssicherungsmaßnahmen durchführen. Die Kontrolle
wird gesondert vergütet.
Verkehrstafel 'Hinweistafel für Vollsperrung Wirtschaftswege'

Neben der Fahrbahn. Aufstellhöhe bis 2,00 m.
Verkehrstafel 'anpassen durch Decktafel über 0,3 m2 bis 2,5 m2.'
Menge: 7,000 St
Leistungsbereichkatalog: 105

*Hinweis: Sonstige Arbeiten*

**01.02.0023 Zulage Fertigteilfundament**
Verkehrsschild an Auftsellvorrichtung montieren. Vorübergehende Sicherungsmaßnahmen durchführen. Verkehrsschild bis 3 m² Größe in Kombination gemäß Tabelle der IVZ-Norm.
Auftsllvorrichtung = Fertigteilfundament 30x30x75 cm, mit Rohrpfosten bis dm 76,3 mm.
Vergütet wird der Mehraufwand gegenüber Aufbau und Abbau von Aufstellvorrichtungen gem. TL-Aufstellvorrichtungen mit Berücksichtigung der Vorgaben in Kapitel 3.1.8 und 3.5.2 der Baubeschreibung.
Einschließlich aller Erd- und Nebenarbeiten.
70 v.H. werden nach Aufbau, der Rest nach Beseitigen vergütet.
Menge: 50,000 St

**01.02.0024 Zulage Trimasten, VZ <= 3 m²**
Verkehrsschild an Aufstellvorrichtung montieren.
Vorübergehende Sicherungsmaßnahmen durchführen.
Verkehrsschild bis 3 m² Größe.
Aufstellvorrichtung: Trimast mit Betonfertigteilfundament, nach statischen und konstruktiven Erfordernissen dimensioniert (Windlast w = 1,2 kN/m²).
Vergütet wird der Mehraufwand gegenüber Aufbau und Abbau von Aufstellvorrichtungen gem. TL-Aufstellvorrichtungen mit Berücksichtigung der Vorgaben in Kapitel 3.1.8 und 3.5.2 der Baubeschreibung.
Einschließlich aller Erd- und Nebenarbeiten.
70 v.H. werden nach Aufbau, der Rest nach Beseitigen vergütet.
Menge: 200,000 St

**01.02.0025 Zulage Trimasten, VZ > 3 m²**
Verkehrsschild an Aufstellvorrichtung montieren.
Vorübergehende Sicherungsmaßnahmen durchführen.
Verkehrsschild über 3 m² Größe.
Aufstellvorrichtung: Trimast mit Betonfertigteilfundament, nach statischen und konstruktiven Erfordernissen dimensioniert (Windlast w = 1,2 kN/m²).
Vergütet wird der Mehraufwand gegenüber Aufbau und Abbau von Aufstellvorrichtungen gem. TL-Aufstellvorrichtungen mit Berücksichtigung der Vorgaben in Kapitel 3.1.8 und 3.5.2 der Baubeschreibung.
Einschließlich aller Erd- und Nebenarbeiten.
70 v.H. werden nach Aufbau, der Rest nach Beseitigen vergütet.
Menge: 10,000 St

#### Unterabschnitt 01.03 Fahrbahnmarkierungen

**01.03.0001 Längsmarkierung Typ II herstellen durchg. Fb.begr.*Breite 0,15 m Folie, profiliert P 7*grobstr. Betond.**
StL-Nr. 2110533212693399
Längsmarkierung Typ II einschl. evtl. Sperrflächenumrandung als vorübergehende Markierung herstellen, warten und instand setzen. Vormarkieren. Vorübergehende
Verkehrssicherungsmaßnahmen durchführen. Abgerechnet
wird der markierte Strich, bei Doppelstrichen zwei
Striche.
Durchgehend als Fahrbahnbegrenzung.
Strichbreite = 0,15 m.
Markierungssystem aus Folie, Gewebe- oder Kunststoffträger, als profiliertes System.
Schichtdicke 'mind. 2.500 my'

Verkehrsklasse = P 7.
Markierung auf grobstrukturierter Betondecke.
Markierung entfernen 'wird gesondert vergütet.
Nachtsichtbarkeit trocken: R5
Nachtsichtbarkeit feucht: RW 6
Tagessichtbarkeit: Q3
Angaben in der Liste der eingesetzten Materialien über Stoffhersteller und Prüfnummer der Freigabeliste'
Menge: 1100,000 m
Leistungsbereichkatalog: 105

**01.03.0002 Längsmarkierung entfernen durchg. Fb.begr.*Breite 0,15 m*Betondecke entfernen o. Ern. Verwert. Wahl AN**
StL-Nr. 2110530412923901
Längsmarkierung als vorübergehende Markierung einschl.
evtl. Sperrflächenumrandung entfernen. Abgerechnet wird
der entfernte Strich, bei Doppelstrichen zwei Striche.
Vorübergehende Verkehrssicherungsmaßnahmen durchführen.
Durchgehender Strich als Fahrbahnbegrenzung.
Strichbreite = 0,15 m.
Markierungsstoffart 'Folie, Gewebe- oder Kunststoffträger als profiliertes System'

Auf Betondecke.
Entfernen ohne Erneuerung der Markierung.
Durch 'abziehen, rückstandsfrei und deckenschonend'

Abfall aufnehmen und nach Wahl des AN verwerten.
Menge: 1100,000 m
Leistungsbereichkatalog: 105

**01.03.0003 Längsmarkierung Typ II herstellen durchg. Fb.begr.*Breite 0,15 m Folie, profiliert P 7*grobstr. Decke**
StL-Nr. 2110533212693199
Längsmarkierung Typ II einschl. evtl. Sperrflächenumrandung als vorübergehende Markierung herstellen, warten und instand setzen. Vormarkieren. Vorübergehende
Verkehrssicherungsmaßnahmen durchführen. Abgerechnet
wird der markierte Strich, bei Doppelstrichen zwei
Striche.
Durchgehend als Fahrbahnbegrenzung.
Strichbreite = 0,15 m.
Markierungssystem aus Folie, Gewebe- oder Kunststoffträger, als profiliertes System.
Schichtdicke 'mind. 2.500 my'

Verkehrsklasse = P 7.
Markierung auf grobstrukturierter Asphaltdeckschicht.
Markierung entfernen 'wird gesondert vergütet.
Nachtsichtbarkeit trocken: R5
Nachtsichtbarkeit feucht: RW 6
Tagessichtbarkeit: Q3
Angaben in der Liste der eingesetzten Materialien über Stoffhersteller und Prüfnummer der Freigabeliste'
Menge: 1600,000 m
Leistungsbereichkatalog: 105

**01.03.0004 Längsmarkierung entfernen durchg. Fb.begr.*Breite 0,15 m*Betondecke entfernen o. Ern. Verwert. Wahl AN**
StL-Nr. 2110530412923901
Längsmarkierung als vorübergehende Markierung einschl.
evtl. Sperrflächenumrandung entfernen. Abgerechnet wird
der entfernte Strich, bei Doppelstrichen zwei Striche.
Vorübergehende Verkehrssicherungsmaßnahmen durchführen.
Durchgehender Strich als Fahrbahnbegrenzung.
Strichbreite = 0,15 m.
Markierungsstoffart 'Folie, Gewebe- oder Kunststoffträger als profiliertes System'

Auf Betondecke.
Entfernen ohne Erneuerung der Markierung.
Durch 'abziehen, rückstandsfrei und deckenschonend'

Abfall aufnehmen und nach Wahl des AN verwerten.
Menge: 1200,000 m
Leistungsbereichkatalog: 105

**01.03.0005 Längsmarkierung Typ II herstellen durchg. Fb.begr.*Breite 0,15 m Kaltspritzplastik P 7**
StL-Nr. 2110533212293999
Längsmarkierung Typ II einschl. evtl. Sperrflächenumrandung als vorübergehende Markierung herstellen, warten und instand setzen. Vormarkieren. Vorübergehende
Verkehrssicherungsmaßnahmen durchführen. Abgerechnet
wird der markierte Strich, bei Doppelstrichen zwei
Striche.
Durchgehend als Fahrbahnbegrenzung.
Strichbreite = 0,15 m.
Markierungssystem aus reaktivem Stoff, spritzbar (Kaltspritzplastik) als System mit groben Nachstreumitteln.
Schichtdicke '600 my'

Verkehrsklasse = P 7.
Markierung auf 'grobstrukturierter Betondecke
Nachtsichtbarkeit trocken: R4
Nachtsichtbarkeit feucht: RW4
Tagessichtbarkeit: Q3'

Markierung entfernen 'wird gesondert vergütet'
Menge: 7500,000 m
Leistungsbereichkatalog: 105

**01.03.0006 Längsmarkierung entfernen durchg. Fb.begr.*Breite 0,15 m*Betondecke entfernen o. Ern.*Wasserhochdruck Verwert. Wahl AN**
StL-Nr. 2110530412923201
Längsmarkierung als vorübergehende Markierung einschl.
evtl. Sperrflächenumrandung entfernen. Abgerechnet wird
der entfernte Strich, bei Doppelstrichen zwei Striche.
Vorübergehende Verkehrssicherungsmaßnahmen durchführen.
Durchgehender Strich als Fahrbahnbegrenzung.
Strichbreite = 0,15 m.
Markierungsstoffart 'Kaltspritzplastik'

Auf Betondecke.
Entfernen ohne Erneuerung der Markierung.
Durch Wasserhochdruckverfahren.
Abfall aufnehmen und nach Wahl des AN verwerten.
Menge: 7500,000 m
Leistungsbereichkatalog: 105

**01.03.0007 Längsmarkierung Typ II herstellen durchg. Fb.begr.*Breite 0,15 m Kaltspritzplastik P 7**
StL-Nr. 2110533212293999
Längsmarkierung Typ II einschl. evtl. Sperrflächenumrandung als vorübergehende Markierung herstellen, warten und instand setzen. Vormarkieren. Vorübergehende
Verkehrssicherungsmaßnahmen durchführen. Abgerechnet
wird der markierte Strich, bei Doppelstrichen zwei
Striche.
Durchgehend als Fahrbahnbegrenzung.
Strichbreite = 0,15 m.
Markierungssystem aus reaktivem Stoff, spritzbar (Kaltspritzplastik) als System mit groben Nachstreumitteln.
Schichtdicke '600 my'

Verkehrsklasse = P 7.
Markierung auf 'grobstrukturierter Asphaltdecke
Nachtsichtbarkeit trocken: R4
Nachtsichtbarkeit feucht: RW4
Tagessichtbarkeit: Q3'

Markierung entfernen 'wird gesondert vergütet'
Menge: 150,000 m
Leistungsbereichkatalog: 105

**01.03.0008 Längsmarkierung entfernen durchg. Fb.begr.*Breite 0,15 m*Asphaltdecksch. entfernen o. Ern.*Wasserhochdruck Verwert. Wahl AN**
StL-Nr. 2110530412913201
Längsmarkierung als vorübergehende Markierung einschl.
evtl. Sperrflächenumrandung entfernen. Abgerechnet wird
der entfernte Strich, bei Doppelstrichen zwei Striche.
Vorübergehende Verkehrssicherungsmaßnahmen durchführen.
Durchgehender Strich als Fahrbahnbegrenzung.
Strichbreite = 0,15 m.
Markierungsstoffart 'Kaltspritzplastik'

Auf Asphaltdeckschicht.
Entfernen ohne Erneuerung der Markierung.
Durch Wasserhochdruckverfahren.
Abfall aufnehmen und nach Wahl des AN verwerten.
Menge: 150,000 m
Leistungsbereichkatalog: 105

**01.03.0009 Längsmarkierung Typ II herstellen Str/L 1zu2 Leitl.*Breite 0,15 m Folie, profiliert P 7*grobstr. Betond.**
StL-Nr. 2110533232693399
Längsmarkierung Typ II einschl. evtl. Sperrflächenumrandung als vorübergehende Markierung herstellen, warten und instand setzen. Vormarkieren. Vorübergehende
Verkehrssicherungsmaßnahmen durchführen. Abgerechnet
wird der markierte Strich, bei Doppelstrichen zwei
Striche.
Unterbrochen; Verhältnis Strich/Lücke 1 zu 2 als Leitlinie.
Strichbreite = 0,15 m.
Markierungssystem aus Folie, Gewebe- oder Kunststoffträger, als profiliertes System.
Schichtdicke 'mind. 2.500 my'

Verkehrsklasse = P 7.
Markierung auf grobstrukturierter Betondecke.
Markierung entfernen 'wird gesondert vergütet.
Nachtsichtbarkeit trocken: R5
Nachtsichtbarkeit feucht: RW6
Tagessichtbarkeit: Q3
Angaben in der Liste der eingesetzten Materialien über Stoffhersteller und Prüfnummer der Freigabeliste'
Menge: 50,000 m
Leistungsbereichkatalog: 105

**01.03.0010 Längsmarkierung entfernen Leitlinie 1zu2*Breite 0,15 m*Betondecke entfernen o. Ern. Verwert. Wahl AN**
StL-Nr. 2110530432923901
Längsmarkierung als vorübergehende Markierung einschl.
evtl. Sperrflächenumrandung entfernen. Abgerechnet wird
der entfernte Strich, bei Doppelstrichen zwei Striche.
Vorübergehende Verkehrssicherungsmaßnahmen durchführen.
Unterbrochener Strich, Verhältnis Strich/Lücke 1 zu 2
als Leitlinie.
Strichbreite = 0,15 m.
Markierungsstoffart 'Folie, Gewebe- oder Kunststoffträger, als profiliertes System'

Auf Betondecke.
Entfernen ohne Erneuerung der Markierung.
Durch 'abziehen, rückstandsfrei und deckenschonend'

Abfall aufnehmen und nach Wahl des AN verwerten.
Menge: 50,000 m
Leistungsbereichkatalog: 105

**01.03.0011 Längsmarkierung Typ II herstellen Str/L 1zu1 Leitl.*Breite 0,15 m Kaltspritzplastik P 7*grobstr. Betond.**
StL-Nr. 2110533252293399
Längsmarkierung Typ II einschl. evtl. Sperrflächenumrandung als vorübergehende Markierung herstellen, warten und instand setzen. Vormarkieren. Vorübergehende
Verkehrssicherungsmaßnahmen durchführen. Abgerechnet
wird der markierte Strich, bei Doppelstrichen zwei
Striche.
Unterbrochen; Verhältnis Strich/Lücke 1 zu 1 als Leitlinie.
Strichbreite = 0,15 m.
Markierungssystem aus reaktivem Stoff, spritzbar (Kaltspritzplastik) als System mit groben Nachstreumitteln.
Schichtdicke '600 my'

Verkehrsklasse = P 7.
Markierung auf grobstrukturierter Betondecke.
Markierung entfernen 'wird gesondert vergütet.
Nachtsichtbarkeit trocken: R4
Nachtsichtbarkeit feucht: RW4
Tagessichtbarkeit: Q3'
Menge: 600,000 m
Leistungsbereichkatalog: 105

**01.03.0012 Längsmarkierung entfernen Leitlinie 1zu2*Breite 0,15 m*Betondecke entfernen o. Ern.*Wasserhochdruck Verwert. Wahl AN**
StL-Nr. 2110530432923201
Längsmarkierung als vorübergehende Markierung einschl.
evtl. Sperrflächenumrandung entfernen. Abgerechnet wird
der entfernte Strich, bei Doppelstrichen zwei Striche.
Vorübergehende Verkehrssicherungsmaßnahmen durchführen.
Unterbrochener Strich, Verhältnis Strich/Lücke 1 zu 2
als Leitlinie.
Strichbreite = 0,15 m.
Markierungsstoffart 'Kaltspritzplastik'

Auf Betondecke.
Entfernen ohne Erneuerung der Markierung.
Durch Wasserhochdruckverfahren.
Abfall aufnehmen und nach Wahl des AN verwerten.
Menge: 600,000 m
Leistungsbereichkatalog: 105

**01.03.0013 Längsmarkierung Typ II herstellen durchg. Fb.begr.*Breite 0,30 m Kaltspritzplastik P 7*grobstr. Betond.**
StL-Nr. 2110533214293399
Längsmarkierung Typ II einschl. evtl. Sperrflächenumrandung als vorübergehende Markierung herstellen, warten und instand setzen. Vormarkieren. Vorübergehende
Verkehrssicherungsmaßnahmen durchführen. Abgerechnet
wird der markierte Strich, bei Doppelstrichen zwei
Striche.
Durchgehend als Fahrbahnbegrenzung.
Strichbreite = 0,30 m.
Markierungssystem aus reaktivem Stoff, spritzbar (Kaltspritzplastik) als System mit groben Nachstreumitteln.
Schichtdicke '600 my'

Verkehrsklasse = P 7.
Markierung auf grobstrukturierter Betondecke.
Markierung entfernen 'wird gesondert vergütet.
Nachtsichtbarkeit trocken: R4
Nachtsichtbarkeit feucht: RW4
Tagessichtbarkeit: Q3'
Menge: 620,000 m
Leistungsbereichkatalog: 105

**01.03.0014 Längsmarkierung entfernen Leitlinie 1zu2*Breite 0,30 m*Betondecke entfernen o. Ern.*Wasserhochdruck Verwert. Wahl AN**
StL-Nr. 2110530434923201
Längsmarkierung als vorübergehende Markierung einschl.
evtl. Sperrflächenumrandung entfernen. Abgerechnet wird
der entfernte Strich, bei Doppelstrichen zwei Striche.
Vorübergehende Verkehrssicherungsmaßnahmen durchführen.
Unterbrochener Strich, Verhältnis Strich/Lücke 1 zu 2
als Leitlinie.
Strichbreite = 0,30 m.
Markierungsstoffart 'Kaltspritzplastik'

Auf Betondecke.
Entfernen ohne Erneuerung der Markierung.
Durch Wasserhochdruckverfahren.
Abfall aufnehmen und nach Wahl des AN verwerten.
Menge: 620,000 m
Leistungsbereichkatalog: 105

**01.03.0015 Längsmarkierung Typ II herstellen durchg. Fb.begr.*Breite 0,30 m Kaltspritzplastik P 7*grobstr. Decke**
StL-Nr. 2110533214293199
Längsmarkierung Typ II einschl. evtl. Sperrflächenumrandung als vorübergehende Markierung herstellen, warten und instand setzen. Vormarkieren. Vorübergehende
Verkehrssicherungsmaßnahmen durchführen. Abgerechnet
wird der markierte Strich, bei Doppelstrichen zwei
Striche.
Durchgehend als Fahrbahnbegrenzung.
Strichbreite = 0,30 m.
Markierungssystem aus reaktivem Stoff, spritzbar (Kaltspritzplastik) als System mit groben Nachstreumitteln.
Schichtdicke '600 my'

Verkehrsklasse = P 7.
Markierung auf grobstrukturierter Asphaltdeckschicht.
Markierung entfernen 'wird gesondert vergütet.
Nachtsichtbarkeit trocken: R4
Nachtsichtbarkeit feucht: RW4
Tagessichtbarkeit: Q3'
Menge: 300,000 m
Leistungsbereichkatalog: 105

**01.03.0016 Längsmarkierung entfernen Leitlinie 1zu2*Breite 0,30 m*Asphaltdecksch. entfernen o. Ern.*Wasserhochdruck Verwert. Wahl AN**
StL-Nr. 2110530434913201
Längsmarkierung als vorübergehende Markierung einschl.
evtl. Sperrflächenumrandung entfernen. Abgerechnet wird
der entfernte Strich, bei Doppelstrichen zwei Striche.
Vorübergehende Verkehrssicherungsmaßnahmen durchführen.
Unterbrochener Strich, Verhältnis Strich/Lücke 1 zu 2
als Leitlinie.
Strichbreite = 0,30 m.
Markierungsstoffart 'Kaltspritzplastik'

Auf Asphaltdeckschicht.
Entfernen ohne Erneuerung der Markierung.
Durch Wasserhochdruckverfahren.
Abfall aufnehmen und nach Wahl des AN verwerten.
Menge: 300,000 m
Leistungsbereichkatalog: 105

#### Unterabschnitt 01.04 Transportable Schutzeinrichtung

**01.04.0001 Transp.Schutzeinrichtung aufbauen Arb.st./fl. Verk.*Aufhaltest. H1 Wirkungsber.maxW2**
StL-Nr. 21105605242999
Transportable Schutzeinrichtung einschl. systembedingter Formstücke (Dilatationsstöße, Passstücke, Kipplängenbegrenzungselemente) aufbauen und abbauen. Vorhalten, Kontrolle, Wartung und Instandsetzung werden gesondert vergütet. Vorübergehende Verkehrssicherungsmaßnahmen durchführen. Anfangs- und Endkonstruktionen
und Adapter werden gesondert vergütet. 70 v. H. des
Preises werden nach Aufbau, der Rest nach Abbau
vergütet.
Einsatzbereich B, zwischen Arbeitsstelle und parallel
fließendem Verkehr.
Aufhaltestufe mind. H 1.
Wirkungsbereich max. W 2 (W max. 0,80 m).
Maximale Baubreite '0,30 m'

Aufstellung 'in Verkehrsführungsphase 2 und 4, Aufstellung in Teillängen von ca. 150 m auf beiden Richtungsfahrbahnen. Abbau in Teillängen am Ende der Verkehrsphase 2 bzw. 4'
Menge: 300,000 m
Leistungsbereichkatalog: 105

**01.04.0002 Transport. Schutzeinr. vorhalten wie Vorposition**
StL-Nr. 2110561001
Transportable Schutzeinrichtung vorhalten, warten und
instand setzen. Vorübergehende Verkehrssicherungsmaßnahmen durchführen. Die Kontrolle wird gesondert
vergütet.
Transportable Schutzeinrichtung wie in Vorposition beschrieben.
Menge: 102000,000 md
Leistungsbereichkatalog: 105

**01.04.0003 Transp.Schutzeinrichtung aufbauen Arb.st./fl. Verk.*Aufhaltest. T3 Wirkungsber.maxW2**
StL-Nr. 21105605232999
Transportable Schutzeinrichtung einschl. systembedingter Formstücke (Dilatationsstöße, Passstücke, Kipplängenbegrenzungselemente) aufbauen und abbauen. Vorhalten, Kontrolle, Wartung und Instandsetzung werden gesondert vergütet. Vorübergehende Verkehrssicherungsmaßnahmen durchführen. Anfangs- und Endkonstruktionen
und Adapter werden gesondert vergütet. 70 v. H. des
Preises werden nach Aufbau, der Rest nach Abbau
vergütet.
Einsatzbereich B, zwischen Arbeitsstelle und parallel
fließendem Verkehr.
Aufhaltestufe mind. T 3.
Wirkungsbereich max. W 2 (W max. 0,80 m).
Maximale Baubreite '0,30 m'

Aufstellung 'in Verkehrsführungsphase 1,2,3 und 5, Aufstellung in Teillängen von ca. 150 m auf beiden Richtungsfahrbahnen. Abbau von Teillängen am Ende der Verkehrsführungsphase 1,2,3 und 5.'
Menge: 18400,000 m
Leistungsbereichkatalog: 105

**01.04.0004 Transport. Schutzeinr. vorhalten wie Vorposition**
StL-Nr. 2110561001
Transportable Schutzeinrichtung vorhalten, warten und
instand setzen. Vorübergehende Verkehrssicherungsmaßnahmen durchführen. Die Kontrolle wird gesondert
vergütet.
Transportable Schutzeinrichtung wie in Vorposition beschrieben.
Menge: 5486000,000 md
Leistungsbereichkatalog: 105

**01.04.0005 Transp. Schutzeinrichtung umsetzen*umsetzen nach AG**
StL-Nr. 21105615999199
Transportable Schutzeinrichtung innerhalb des Arbeitsstellenbereiches umsetzen. Vorübergehende Verkehrssicherungsmaßnahmen durchführen.
Transportable Schutzeinrichtung der OZ '01.04.003 T3'

Umsetzen von Verkehrsführungsphase '2'

Umsetzen nach Verkehrsführungsphase '3 Zwischenphase bis zum Beginn der Arbeiten auf der Richtungsfahrbahn WHV'

Umsetzen nach Verkehrskonzept des AG.
Zwischen 'Mittelstreifen und parallel laufenden Verkehr (Verschluss der MSÜs).'
Menge: 200,000 m
Leistungsbereichkatalog: 105

**01.04.0006 Transport. Schutzeinr. vorhalten wie Vorposition**
StL-Nr. 2110561001
Transportable Schutzeinrichtung vorhalten, warten und
instand setzen. Vorübergehende Verkehrssicherungsmaßnahmen durchführen. Die Kontrolle wird gesondert
vergütet.
Transportable Schutzeinrichtung wie in Vorposition beschrieben.
Menge: 4000,000 md
Leistungsbereichkatalog: 105

**01.04.0007 Transp.Schutzeinrichtung aufbauen entg.Verkehrsstr.*Aufhaltest. T3 Wirkungsber.maxW2**
StL-Nr. 21105605332999
Transportable Schutzeinrichtung einschl. systembedingter Formstücke (Dilatationsstöße, Passstücke, Kipplängenbegrenzungselemente) aufbauen und abbauen. Vorhalten, Kontrolle, Wartung und Instandsetzung werden gesondert vergütet. Vorübergehende Verkehrssicherungsmaßnahmen durchführen. Anfangs- und Endkonstruktionen
und Adapter werden gesondert vergütet. 70 v. H. des
Preises werden nach Aufbau, der Rest nach Abbau
vergütet.
Einsatzbereich D, zwischen entgegengesetzt gerichteten
Verkehrsströmen.
Aufhaltestufe mind. T 3.
Wirkungsbereich max. W 2 (W max. 0,80 m).
Maximale Baubreite '0,30 m'

Aufstellung 'in Verkehrsführungsphase 2,3 und 4, Aufstellung in Teillängen von ca. 150 m auf beiden Richtungsfahrbahnen. Abbau von Teillängen am Ende der Verkehrsführungsphase 2,3 und 4.'
Menge: 14470,000 m
Leistungsbereichkatalog: 105

**01.04.0008 Transport. Schutzeinr. vorhalten wie Vorposition**
StL-Nr. 2110561001
Transportable Schutzeinrichtung vorhalten, warten und
instand setzen. Vorübergehende Verkehrssicherungsmaßnahmen durchführen. Die Kontrolle wird gesondert
vergütet.
Transportable Schutzeinrichtung wie in Vorposition beschrieben.
Menge: 5018750,000 md
Leistungsbereichkatalog: 105

**01.04.0009 Adapter f.tr.Schutzeinr. aufb.(Zul)**
StL-Nr. 211056359999
Adapter als mechanische kraftschlüssige Verbindung für
transportable Schutzeinrichtungen aufbauen und abbauen.
Vergütet wird der Mehraufwand gegenüber der angegebenen
Position als Zulage. Vorhalten, Kontrolle, Wartung und
Instandsetzung werden gesondert vergütet. Vorübergehende Verkehrssicherungsmaßnahmen durchführen. 70 v. H.
des Preises werden nach Aufbau, der Rest nach Abbau
vergütet.
Adapter von OZ '01.04.0001, H1-Wand'

Adapter an OZ '01.04.0003, T3-Wand'

Zulage zu OZ '01.04.0003'
Menge: 4,000 St
Leistungsbereichkatalog: 105

**01.04.0010 Adapter vorhalten wie Vorposition**
StL-Nr. 2110564501
Adapter als mechanische kraftschlüssige Verbindung für
transportable Schutzeinrichtungen vorhalten, warten und
instand setzen. Vorübergehende Verkehrssicherungsmaßnahmen durchführen. Die Kontrolle wird gesondert
vergütet.
Adapter wie in Vorposition beschrieben.
Menge: 2780,000 Std
Leistungsbereichkatalog: 105

**01.04.0011 AEK f. transp. Schutzeinr. aufb.**
StL-Nr. 2110562590
Anfangs-/Endkonstruktion (AEK) für transportable
Schutzeinrichtung aufbauen und abbauen. Vorhalten, Kontrolle, Wartung und Instandsetzung werden gesondert
vergütet. Vorübergehende Verkehrssicherungsmaßnahmen
durchführen. 70 v. H. des Preises werden nach Aufbau,
der Rest nach Abbau vergütet.
AEK an OZ '01.04.0001 H1.'
Menge: 4,000 St
Leistungsbereichkatalog: 105

**01.04.0012 AEK vorhalten wie Vorposition**
StL-Nr. 2110563001
Anfangs-/Endkonstruktion (AEK) für transportable
Schutzeinrichtung vorhalten, warten und instand setzen.
Vorübergehende Verkehrssicherungsmaßnahmen durchführen.
Die Kontrolle wird gesondert vergütet.
AEK wie in Vorposition beschrieben.
Menge: 2780,000 Std
Leistungsbereichkatalog: 105

**01.04.0013 AEK f. transp. Schutzeinr. aufb.**
StL-Nr. 2110562590
Anfangs-/Endkonstruktion (AEK) für transportable
Schutzeinrichtung aufbauen und abbauen. Vorhalten, Kontrolle, Wartung und Instandsetzung werden gesondert
vergütet. Vorübergehende Verkehrssicherungsmaßnahmen
durchführen. 70 v. H. des Preises werden nach Aufbau,
der Rest nach Abbau vergütet.
AEK an OZ '01.04.007 T3'
Menge: 4,000 St
Leistungsbereichkatalog: 105

**01.04.0014 AEK vorhalten wie Vorposition**
StL-Nr. 2110563001
Anfangs-/Endkonstruktion (AEK) für transportable
Schutzeinrichtung vorhalten, warten und instand setzen.
Vorübergehende Verkehrssicherungsmaßnahmen durchführen.
Die Kontrolle wird gesondert vergütet.
AEK wie in Vorposition beschrieben.
Menge: 2780,000 Std
Leistungsbereichkatalog: 105

**01.04.0015 Transp. Schutzeinr. T 3 lagern**
Transportable Schutzeinrichtung T 3, W 2 auf einem Lagerplatz des AN in Baustellennähe lagern.
Schutzeinrichtung für ggf. erforderliche kurzfristige Reparaturen der in der Verkehrsführung eingesetzten Schutzeinrichtung.
Transportweg zur Baustelle max. 15 Minuten.
Schutzeinrichtung liefern, abladen, ggf. zur Baustelle liefern und einbauen, nach Ende der Baumaßnahme laden und von der Baustelle entfernen.
Menge: 50,000 m

**01.04.0016 Trans. Schutzeinr. T 3 vorhalten**
Transportable Schutzeinrichtung der vorgenannten OZ auf dem Lagerplatz des AN vorhalten.
Die Vergütung erfolgt nach der vom AG festgelegten Einsatzzeit.
Einschließlich evtl. Mietkosten für den Lagerplatz.
Vergütet wird die gelagerte Länge je m / je Tag.
Von der Inbetriebnahme bis zum Abbau
Menge: 46650,000 md

**01.04.0017 Trans. Schutzeinrichtung richten**
Transportable Schutzeinrichtung der vorhandenen Positionen im Bedarfsfall ausrichten. Auf Anforderung des AG.
Das Richten nach Anfahren der Schutzwand muss ab max. 15 cm Abstand von der vorh. Vormarkierung erfolgen.
Richten in Teillängen von ca. 30 m.
Zusätzliche Lohnkosten durch erforderliche Leistungen außerhalb der Regelarbeitszeit oder an Wochenenden sind einzurechnen und werden nicht gesondert vergütet.
Menge: 50,000 m

**01.04.0018 SOS Ports einrichten & räumen**
Notöffnungen aus Einzelelementen mit bis zu 50 kg Eigengewicht, durch 2 Personen mit Werkzeug leicht ausbaubar (ohne Einsatzfahrzeug, Kran o.ä.) als T1/T3 Elemente zu 12 m Gesamtlänge einrichten und räumen.
Die Vorhaltung der SOS Ports wird gesondert vergütet.
75 % der Pauschale werden nach dem Aufbau der SOS Ports vergütet, der Rest nach Abbau der SOS Ports
Menge: 20,000 St

**01.04.0019 SOS Ports vorhalten**
SOS Ports/Notöffnungen der Vorposition vorhalten, warten und instand setzen.
Vorübergehende Verkehrssicherungsmaßnahmen durchführen. Die Kontrolle wird gesondert vergütet.
Menge: 6800,000 Std

**01.04.0020 Einweisung SOS-Ports**
*** Pauschalposition
Ortstermin zur Einweisung des AG sowie von Polizei, Rettungskräften, Feuerwehren etc. zur Handhabung der SOS-Ports. Inklusive Organisation des Termins. Unter Berücksichtigung, dass der Termin auch außerhalb der Regelarbeitszeit stattfinden kann/muss, da bspw. freiwillige Feuerwehren teilnehmen müssen.
Menge: 1,000 Psch

#### Unterabschnitt 01.05 Mob. Stauwarnanlage LED

**01.05.0001 Ausführungsunterlagen aufstellen**
*** Pauschalposition
Ausführungsunterlagen gem. den Angaben in der Baubeschreibung aufstellen und liefern.
Ausführungsunterlagen für die gesamte mobile Stauwarnanlage.
Die Pauschale gilt für die gesamte Stauwarnanlage. Einschließlich aller Umbauten der MQs innerhalb der Baustrecke.
80 % der Pauschale werden nach dem Aufbau der mSWA in Phase 1 abgerechnet, der Rest nach Abbau der mSWA in Phase 6.
Menge: 1,000 Psch

**01.05.0002 Anzeigeeinheit für AQ aufbauen Tafel 1600x1280mm*vollbest. Kl. C2 Typ WL7, synchr. Höhe 1,50 m*m. Aufstellvorr. Geländeverhältn.**
StL-Nr. 2110570511191101
Anzeigeeinheit für Anzeigequerschnitt (AQ) aufbauen und
in Betrieb nehmen. Anzeigeeinheit programmieren. Vorhalten, Warten, Instandsetzung, Betreiben und Abbauen
werden gesondert vergütet. Vorübergehende Verkehrssicherungsmaßnahmen durchführen. Technische Anforderungen
an Anzeigeeinheit, Baugrundverhältnisse und Energieversorgung nach Unterlagen des AG.
Anzeigeeinheit bestehend aus einer Anzeigetafel ca.
1600 x 1280 mm.
Anzeigetafel mit LED-Anzeige, vollbestückt, LED-Abstand
20 mm, frei programmierbar (Klasse C2 gemäß M TI).
Mit zwei Vorwarnblinkleuchten je Anzeigetafel, Typ WL
7, synchron blinkend.
Standort 'im Bankett bzw. im Seitenraum der BAB'

Aufstellhöhe über der Verkehrsfläche = 1,50 m. Aufstellhöhe gemessen von Unterkante der Anzeigetafel.
Mit Aufstellvorrichtung nach statischen und konstruktiven Erfordernissen nach Wahl des AN.
Geländeverhältnisse nach Unterlagen des AG. Erforderliche Erdarbeiten ausführen. Anfallenden Aushub seitlich
lagern. Fehlende Baustoffe liefern.
Menge: 6,000 St
Leistungsbereichkatalog: 105

**01.05.0003 Anzeigeeinheit für AQ vorhalten wie Vorposition**
StL-Nr. 2110571001
Anzeigeeinheit für Anzeigequerschnitt (AQ) vorhalten,
warten, instand setzen und betreiben. Vorübergehende
Verkehrssicherungsmaßnahmen durchführen.
Anzeigeeinheit wie in Vorposition beschrieben.
Menge: 5430,000 Std
Leistungsbereichkatalog: 105

**01.05.0004 Anzeigeeinheit für AQ abbauen**
StL-Nr. 2110572099
Anzeigeeinheit von Anzeigequerschnitt (AQ) außer Be-
trieb nehmen und abbauen. Vorübergehende Verkehrssicherungsmaßnahmen durchführen. Aufstellfläche entsprechend
dem ursprünglichen Zustand wiederherstellen. Erforderliche Erdarbeiten ausführen. Überschüssige Baustoffe
von der Baustelle entfernen und nach Wahl des AN verwerten.
Anzeigeeinheit der OZ '01.05.0002'
Menge: 6,000 St
Leistungsbereichkatalog: 105

**01.05.0005 Messeinheit für MQ aufbauen Det. re. Fahrstr. m. Aufstellvorr.*Geländeverhältn.**
StL-Nr. 211057251911
Messeinheit für Messquerschnitt (MQ) aufbauen und in
Betrieb nehmen. Messeinheit programmieren. Vorhalten,
Warten, Instandsetzung, Betreiben und Abbauen werden
gesondert vergütet. Vorübergehende Verkehrssicherungsmaßnahmen durchführen. Technische Anforderungen an
Messeinheit, Baugrundverhältnisse und Energieversorgung
nach Unterlagen des AG.
Detektion des rechten Fahrstreifens.
Standort 'siehe VF-Pläne, genaue Lage örtlich festlegen'

Mit Aufstellvorrichtung nach Wahl des AN.
Geländeverhältnisse nach Unterlagen des AG. Erforderliche Erdarbeiten ausführen. Anfallenden Aushub seitlich
lagern. Fehlende Baustoffe liefern.
Menge: 2,000 St
Leistungsbereichkatalog: 105

**01.05.0006 Messeinheit für MQ vorhalten wie Vorposition**
StL-Nr. 2110573001
Messeinheit für Messquerschnitt (MQ)vorhalten, warten,
instand setzen und betreiben. Vorübergehende Verkehrssicherungsmaßnahmen durchführen.
Messeinheit wie in Vorposition beschrieben.
Menge: 1910,000 Std
Leistungsbereichkatalog: 105

**01.05.0007 Messeinheit für MQ abbauen**
StL-Nr. 2110574099
Messeinheit von Messquerschnitt (MQ) außer Betrieb nehmen und abbauen. Vorübergehende Verkehrssicherungsmaßnahmen durchführen. Aufstellfläche entsprechend dem
ursprünglichen Zustand wiederherstellen. Erforderliche
Erdarbeiten ausführen. Überschüssige Baustoffe von der
Baustelle entfernen und nach Wahl des AN verwerten.
Messeinheit der OZ '01.05.0008'
Menge: 2,000 St
Leistungsbereichkatalog: 105

**01.05.0008 Zulage Stromversorgung**
*** Pauschalposition
Stromversorgung für den Dauerbetrieb der Anzeigequerschnittedurchführen als Zulage.
Als Mehraufwand für den Dauerbetrieb während der Bauphasen 1-5 Anzeigequerschnitte mit festem Stromanschluss. Dazu gehört die gesamte Einrichtung von Stromanschlüssen inkl. Stromgebühren.
Menge: 1,000 Psch

**01.05.0009 Zentraleinheit für mSWA einrichten man.Sch.mögl.ü.2*Beob.ein. einr. Schaltzug. einr.**
*** Pauschalposition
StL-Nr. 211057452101
Zentraleinheit für Überwachung und Steuerung der mobilen Stauwarnanlage beim AN einrichten, programmieren
und in Betrieb nehmen. Zentraleinheit = "kritische Infrastruktur" gemäß Definition des Bundesamtes für Si-
cherheit in der Informationstechnik (BSI)) als abgesichertes, verschlüsseltes und webbasiertes System für
alle Komponenten der Anlage auf Basis der aktuellen Re-
gelungen zur Informationstechnologiesicherheit und zum
Datenschutz. Vorhalten, Warten, Instandsetzung, Betreiben und außer Betrieb nehmen werden gesondert vergütet.
Zentraleinheit für automatisches Anlagenmanagement.
Technische Anforderungen an Zentraleinheit nach Unterlagen des AG. Zugehörige Ausführungsunterlagen erstellen.
Mit manueller Schaltungsmöglichkeit. Anforderungen nach
Unterlagen des AG. Festgelegte Schaltprogramme für manuelle Schaltung programmieren, über zwei bis fünf
Stück. Schaltprogramme nach Unterlagen des AG. Manuelle
Schaltungen werden gesondert vergütet.
Beobachtungseinheit nach Unterlagen des AG im Zuge der
Einrichtung der Zentraleinheit einrichten. Beobachterzugänge zur Verfügung stellen.
Schaltzugang zur Schaltung vorprogrammierter und in der
Anlage hinterlegter Anzeigen für den AG bzw. Dritte im
Zuge der Einrichtung der Zentraleinheit einrichten und
zur Verfügung stellen, bis zwei Stück. Einschließlich
webbasierter Einweisung des Bedienpersonals. Anforderungen nach Unterlagen des AG.
Menge: 1,000 Psch
Leistungsbereichkatalog: 105

**01.05.0010 Zentraleinheit für mSWA vorhalten wie Vorposition*Dokumentation**
StL-Nr. 2110575011
Zentraleinheit der mobilen Stauwarnanlage vorhalten,
warten, instand setzen und betreiben. Mit Einrichtung
und Vorhaltung eines 24h-Bereitschaftsdienstes/sieben
Tage pro Woche für Überwachung, Störungsbeseitigung und
Schaltungen. Manuelle Schaltungen werden gesondert vergütet.
Zentraleinheit wie in Vorposition beschrieben.
Dokumentation über den Betrieb der Anlage nach Unterlagen des AG.
Menge: 905,000 d
Leistungsbereichkatalog: 105

**01.05.0011 Zentraleinheit umprogrammieren*Schaltzust. prog.**
StL-Nr. 2110575591
Zentraleinheit nach Inbetriebnahme der mobilen Stauwarnanlage umprogrammieren. Bedienoberfläche der Zentraleinheit anpassen. Umprogrammierte Steuerung in Be-
trieb nehmen. Einholen einer verkehrsrechtlichen Anordnung wird gesondert vergütet.
Schaltprogramm umprogrammieren 'bzw. neuprogrammieren'

Festgelegte Schaltzustände für manuelle Schaltung programmieren, bis zwei Stück. Schaltzustände nach Unterlagen des AG.
Menge: 2,000 St
Leistungsbereichkatalog: 105

**01.05.0012 Zentraleinheit außer Betrieb nehmen**
*** Pauschalposition
StL-Nr. 2110576099
Zentraleinheit außer Betrieb nehmen.
Zentraleinheit der OZ '01.05.0009'
Menge: 1,000 Psch
Leistungsbereichkatalog: 105

**01.05.0013 Manuelle Schaltung AQ**
StL-Nr. 21105765
Manuelle Schaltung von Anzeigequerschnitten (AQ) oder
vorprogrammierten Schaltprogrammen auf Anforderung des
AG durchführen. Schaltung von vorprogrammierten und in
der Zentraleinheit hinterlegten Text- und Symbolinhalten.
Menge: 2,000 St
Leistungsbereichkatalog: 105

#### Unterabschnitt 01.06 Kontrolle Arbeitsstellensicherung

**01.06.0001 Kontrolle d. Verkehrss. an Arb.st.*elektron. Gerät**
StL-Nr. 2110590592
Kontrolle der Verkehrssicherung an Arbeitsstellen
einschließlich temporärer Verkehrsschilder,
vorübergehender Markierungen, transportabler Lichtsignalanlagen, baulicher Leitelemente und transportabler
Schutzeinrichtungen gemäß ZTV-SA durchführen. Die Kontrolle ist unmittelbar nach deren Durchführung zu erfassen und zu dokumentieren. Arbeits- und Hilfsmittel
sind vom AN zu stellen und dem AG jederzeit zugänglich
zu machen. Die Kontrolle der Umleitungsstrecke wird gesondert vergütet.
Kontrolle 'zweimal täglich während der Verkehrsphasen 1-5'

Kontrolle mit elektronischem Erfassungsgerät nach Un-
terlagen des AG dokumentieren.
Menge: 933,000 d
Leistungsbereichkatalog: 105

**01.06.0002 Kontrolle d. Verkehrss. a. Uml.str.*schriftl.Dokument**
StL-Nr. 2110591091
Kontrolle der temporären Verkehrsschilder, vorübergehenden Markierungen, transportablen Lichtsignalanlagen,
baulichen Leitelemente und transportablen Schutzeinrichtungen auf Umleitungsstrecke gemäß ZTV-SA durchführen. Die Kontrolle ist unmittelbar nach deren Durchführung zu erfassen und zu dokumentieren. Arbeits- und
Hilfsmittel sind vom AN zu stellen und dem AG jederzeit
zugänglich zu machen.
Kontrolle 'zweimal wöchentlich'

Schriftliche Dokumentation der Kontrolle nach Unterlagen des AG.
Menge: 260,000 d
Leistungsbereichkatalog: 105

#### Unterabschnitt 01.07 Stationstafeln

**01.07.0001 Stationstafeln auf- und abbauen**
Stationstafeln anfertigen und im Bereich der Baustelle aufbauen. Nach Beendigung der Baumaßnahme abbauen. Stationstafeln alle 250m Bereich des Mittelstreifens.
Während der Verkehrsphase 2 und 4. Der Umbau in Verkehrsphase 3 entsprechend der Fahrtrichtung ist einzukalkulieren.
Menge: 50,000 St

#### Unterabschnitt 01.08 LSA auf B213 inkl. Markierung

**01.08.0001 Transp. LSA f. Engst. aufb. u. abb. LSA Typ B*Verbind. Wahl AN Entf. bis 50 m*Versorg. Wahl AN 2 SZP*VTU erstellen**
StL-Nr. 21105505111111
Transportable Lichtsignalanlage (LSA) für Engstelle
einschließlich Energieversorgung aufbauen, in Betrieb
nehmen und abbauen. Vorhalten, Kontrolle, Wartung, In-
standsetzung und Betreiben werden gesondert vergütet.
Vorübergehende Verkehrssicherungsmaßnahmen durchführen.
70 v. H. des Preises werden nach betriebsfertigem Aufbau, der Rest nach Abbau vergütet.
LSA Typ B, Festzeitsteuerung.
Verbindung nach Wahl des AN.
Entfernung der Signalgeberstandorte bis 50,00 m.
Energieversorgung nach Wahl des AN.
Mit Steuerung für 2 Signalzeitenpläne.
Verkehrstechnische Unterlage bestehend aus Signallageplan, Berechnungen, Zwischenzeitenmatrix, Signalzeitenplan erstellen.
Menge: 2,000 St
Leistungsbereichkatalog: 105

**01.08.0002 Transport. Lichtsignalanlage vorh. wie Vorposition**
StL-Nr. 2110551501
Transportable Lichtsignalanlage (LSA) vorhalten, warten, instand setzen und betreiben. Vorübergehende Verkehrssicherungsmaßnahmen durchführen. Die Kontrolle
wird gesondert vergütet.
Transportable LSA wie in Vorposition beschrieben.
Menge: 272,000 Std
Leistungsbereichkatalog: 105

**01.08.0003 Quermarkierung Typ II herstellen Haltlinie*Folie, profiliert P 7*nicht grob. Decke**
StL-Nr. 21105334160329
Quermarkierung Typ II als vorübergehende Markierung
herstellen, warten und instand setzen. Vormarkieren.
Vorübergehende Verkehrssicherungsmaßnahmen durchführen.
Abgerechnet wird der markierte Strich.
Markierung = Haltlinie.
Markierungssystem aus Folie, Gewebe- oder Kunststoffträger, als profiliertes System.
Verkehrsklasse = P 7.
Markierung auf nicht grobstrukturierter Asphaltdeckschicht.
Markierung entfernen 'wird gesondert vergütet.
Nachtsichtbarkeit trocken: R5
Nachtsichtbarkeit feucht: RW 6
Tagessichtbarkeit: Q3.'
Menge: 7,000 m
Leistungsbereichkatalog: 105

**01.08.0004 Sonstige Markierung entfernen Quermarkierung*Breite 0,50 m Folie*Asphaltdecksch. entfernen o. Ern. Verwert. Wahl AN**
StL-Nr. 2110530615413901
Sonstige Markierung wie Quermarkierung, Schrägstrich
der Sperrfläche oder Parkmarkierung als vorübergehende
Markierung entfernen. Abgerechnet wird der entfernte
Strich. Vorübergehende Verkehrssicherungsmaßnahmen
durchführen.
Quermarkierung.
Strichbreite = 0,50 m.
Markierungsstoffart = Folie.
Auf Asphaltdeckschicht.
Entfernen ohne Erneuerung der Markierung.
Durch 'abziehen, rückstandsfrei und deckenschoned.'

Abfall aufnehmen und nach Wahl des AN verwerten.
Menge: 7,000 m
Leistungsbereichkatalog: 105

#### Unterabschnitt 01.09 Nothaltebuchten

**01.09.0001 Verkehrssicherung läng.Dauer durchf Arbeitsstelle*Verk.konzept AG gebührenfrei**
StL-Nr. 2110513012099991
Verkehrssicherung von längerer Dauer betriebsfertig
aufbauen, vorhalten, warten, instand setzen, betreiben
und abbauen. Vorübergehende Verkehrssicherungsmaßnahmen
durchführen. Die Kontrolle der Verkehrssicherung wird
nicht gesondert vergütet. Vorübergehende Markierung,
transportable Lichtsignalanlage, bauliches Leitelement,
mobile Stauwarnanlage, LED-Anzeigetafel und transportable Schutzeinrichtung werden gesondert vergütet.
Verkehrssicherung an Arbeitsstelle.
Nach Verkehrskonzept des AG.
Verkehrssicherung umsetzen 'bzw. ergänzen als Nothaltebucht
In dieser Position wird die Herstellung der Nothaltebucht gemäß Standardskizze Fall 16 als Zulage zu den Verkehrsphasen 2 und 4 vergütet.'

Länge des Arbeitsbereiches 'siehe Verkehrszeichenpläne P2 und P4'

Für Verkehrsführungsphase '2 und 4 auf der Autobahn'

Einsatzzeit 'während P2 und P4'

Verkehrsrechtliche Anordnung, gebührenfrei, nach Unterlagen des AG einholen und zugehörige Unterlagen erstellen. Erforderliche Ortsbesichtigungen zur Erstellung
der Planunterlagen für die verkehrsrechtliche Anordnung
durchführen.
Menge: 4,000 St
Leistungsbereichkatalog: 105

### Abschnitt 02 Sonstiges

#### Unterabschnitt 02.00 Ing.-Leistungen

**02.00.0001 Koordinierungspauschale**
*** Pauschalposition
Koordinierung und Abstimmung des Gewerks Verkehrssicherung mit dem Auftraggeber und dessen Bevollmächtigten, allen an der Baumaßnahme beteiligten Auftragnehmern sowie beeiligten Dritten (z.B. beteiligte Verkehrsbehörden, Polizei, Rettungsdienste, Feuerwehren).
Koordinierung und Abstimmung gemäß Angaben in der Baubeschreibung. Einschließlich Teilnahme des Bauleiters bzw. eines weisungsbefugten Stellvertreters des AN an allen wöchentlichen stattfindenden Baubesprechungen vor Ort. Sämtliche mit der Koordinierung und Abstimmung erforderlichen Aufwendungen, einschließlich erforderlicher Ortstermine und aufzustellender Bauzeitenpläne gem. 3.2. der Baubeschreibung sind in diese OZ einrerechnen.
Menge: 1,000 Psch

**02.00.0002 Planerstellung**
Erstellung von detailierten Plänen anhand des Verkehrskonzepts des AG zur Vorlage bei der Verkehrsbehörde. Das Verkehrskonzept des AG enthält vielfach Pauschalpläne z.B. für die Sperrung der AS im nachgeordneten Straßennetz als auch an der BAB. Vergütet wird die Aufbereitung und Anpassung des Verkehrskonzepts des AG bzw. die komplette Erstellung von detaillierten Verkehrsführungsplänen für alle Leistungen die mit den Arbeiten zusammenhängen.
Notwendig ist die Erstellung der Pläne zur tatsächlich notwendigen Beschilderung für die gesamte Maßnahme, der VZ-Pläne sowie der Umleitungspläne gem. Kap. 1.1.1.2 der Baubeschreibung. Inklusive Erstellen von streckenbezogen ausgearbeiten Beschilderungsplänen mit Betriebs-km-Angaben für jeden Schilderstandort zur Vorlage bei der Verkehrsbehörde
Menge: 5,000 St

**02.00.0003 Vervielvältigung von VZ Plänen**
Vervielfältigung (Plotten der jeweiligen Verkehrsführungspläne in 4-facher Ausfertigung.
Vergütet wird ein St/Anordnung.
Menge: 5,000 St

#### Unterabschnitt 02.01 Verkehrs. kürzerer Dauer

*Hinweis: AkD - Tag*
AkD - Tag
Die nachfolgenden Arbeiten sind nur nach Anordnung durch den AG auszuführen.

**02.01.0001 Verk.sich. kürzerer Dauer durchf.*stat. Arbeitsst. bei Tageslicht*Anordnung n. Unt. Geb. bis 100 Euro**
StL-Nr. 2110513509100113
Verkehrssicherung an Arbeitsstellen von kürzerer Dauer
betriebsfertig aufbauen, vorhalten, warten, instand
setzen, betreiben und abbauen. Vorübergehende Verkehrssicherungsmaßnahmen durchführen.
Nach Verkehrszeichenplan Bezeichnung/Nummer 'VZ-Plan DIII/A.1'

Für stationäre Arbeitsstelle.
Bei Tageslicht.
Verkehrsrechtliche Anordnung nach Unterlagen des AG
einholen und zugehörige Unterlagen erstellen. Erforderliche Ortsbesichtigungen zur Erstellung der Planunterlagen für die verkehrsrechtliche Anordnung durchführen.
Anfallende Gebühren für verkehrsrechtliche Anordnung
bis 100,00 Euro.
Menge: 2,000 St
Leistungsbereichkatalog: 105

**02.01.0002 Verk.sich. kürzerer Dauer durchf.*stat. Arbeitsst. bei Tageslicht*Anordnung n. Unt. Geb. bis 100 Euro**
StL-Nr. 2110513509100113
Verkehrssicherung an Arbeitsstellen von kürzerer Dauer
betriebsfertig aufbauen, vorhalten, warten, instand
setzen, betreiben und abbauen. Vorübergehende Verkehrssicherungsmaßnahmen durchführen.
Nach Verkehrszeichenplan Bezeichnung/Nummer 'VZ-Plan DIII/A.2'

Für stationäre Arbeitsstelle.
Bei Tageslicht.
Verkehrsrechtliche Anordnung nach Unterlagen des AG
einholen und zugehörige Unterlagen erstellen. Erforderliche Ortsbesichtigungen zur Erstellung der Planunterlagen für die verkehrsrechtliche Anordnung durchführen.
Anfallende Gebühren für verkehrsrechtliche Anordnung
bis 100,00 Euro.
Menge: 1,000 St
Leistungsbereichkatalog: 105

**02.01.0003 Verk.sich. kürzerer Dauer durchf.*stat. Arbeitsst. bei Tageslicht*Anordnung n. Unt. Geb. bis 100 Euro**
StL-Nr. 2110513509100113
Verkehrssicherung an Arbeitsstellen von kürzerer Dauer
betriebsfertig aufbauen, vorhalten, warten, instand
setzen, betreiben und abbauen. Vorübergehende Verkehrssicherungsmaßnahmen durchführen.
Nach Verkehrszeichenplan Bezeichnung/Nummer 'VZ-Plan DIII/A.4'

Für stationäre Arbeitsstelle.
Bei Tageslicht.
Verkehrsrechtliche Anordnung nach Unterlagen des AG
einholen und zugehörige Unterlagen erstellen. Erforderliche Ortsbesichtigungen zur Erstellung der Planunterlagen für die verkehrsrechtliche Anordnung durchführen.
Anfallende Gebühren für verkehrsrechtliche Anordnung
bis 100,00 Euro.
Menge: 2,000 St
Leistungsbereichkatalog: 105

**02.01.0004 Verk.sich. kürzerer Dauer durchf.*stat. Arbeitsst. bei Tageslicht*Anordnung n. Unt. Geb. bis 100 Euro**
StL-Nr. 2110513509100113
Verkehrssicherung an Arbeitsstellen von kürzerer Dauer
betriebsfertig aufbauen, vorhalten, warten, instand
setzen, betreiben und abbauen. Vorübergehende Verkehrssicherungsmaßnahmen durchführen.
Nach Verkehrszeichenplan Bezeichnung/Nummer 'VZ-Plan DIII/A.5'

Für stationäre Arbeitsstelle.
Bei Tageslicht.
Verkehrsrechtliche Anordnung nach Unterlagen des AG
einholen und zugehörige Unterlagen erstellen. Erforderliche Ortsbesichtigungen zur Erstellung der Planunterlagen für die verkehrsrechtliche Anordnung durchführen.
Anfallende Gebühren für verkehrsrechtliche Anordnung
bis 100,00 Euro.
Menge: 1,000 St
Leistungsbereichkatalog: 105

**02.01.0005 Verk.sich. kürzerer Dauer durchf.*stat. Arbeitsst. bei Tageslicht*Anordnung n. Unt. Geb. bis 100 Euro**
StL-Nr. 2110513509100113
Verkehrssicherung an Arbeitsstellen von kürzerer Dauer
betriebsfertig aufbauen, vorhalten, warten, instand
setzen, betreiben und abbauen. Vorübergehende Verkehrssicherungsmaßnahmen durchführen.
Nach Verkehrszeichenplan Bezeichnung/Nummer 'VZ-Plan DIII/B.1'

Für stationäre Arbeitsstelle.
Bei Tageslicht.
Verkehrsrechtliche Anordnung nach Unterlagen des AG
einholen und zugehörige Unterlagen erstellen. Erforderliche Ortsbesichtigungen zur Erstellung der Planunterlagen für die verkehrsrechtliche Anordnung durchführen.
Anfallende Gebühren für verkehrsrechtliche Anordnung
bis 100,00 Euro.
Menge: 2,000 St
Leistungsbereichkatalog: 105

**02.01.0006 Verk.sich. kürzerer Dauer durchf.*stat. Arbeitsst. bei Tageslicht*Anordnung n. Unt. Geb. bis 100 Euro**
StL-Nr. 2110513509100113
Verkehrssicherung an Arbeitsstellen von kürzerer Dauer
betriebsfertig aufbauen, vorhalten, warten, instand
setzen, betreiben und abbauen. Vorübergehende Verkehrssicherungsmaßnahmen durchführen.
Nach Verkehrszeichenplan Bezeichnung/Nummer 'VZ-Plan DIII/B.2'

Für stationäre Arbeitsstelle.
Bei Tageslicht.
Verkehrsrechtliche Anordnung nach Unterlagen des AG
einholen und zugehörige Unterlagen erstellen. Erforderliche Ortsbesichtigungen zur Erstellung der Planunterlagen für die verkehrsrechtliche Anordnung durchführen.
Anfallende Gebühren für verkehrsrechtliche Anordnung
bis 100,00 Euro.
Menge: 1,000 St
Leistungsbereichkatalog: 105

**02.01.0007 Verk.sich. kürzerer Dauer durchf.*stat. Arbeitsst. bei Tageslicht*Anordnung n. Unt. Geb. bis 100 Euro**
StL-Nr. 2110513509100113
Verkehrssicherung an Arbeitsstellen von kürzerer Dauer
betriebsfertig aufbauen, vorhalten, warten, instand
setzen, betreiben und abbauen. Vorübergehende Verkehrssicherungsmaßnahmen durchführen.
Nach Verkehrszeichenplan Bezeichnung/Nummer 'VZ-Plan DIII/F.2'

Für stationäre Arbeitsstelle.
Bei Tageslicht.
Verkehrsrechtliche Anordnung nach Unterlagen des AG
einholen und zugehörige Unterlagen erstellen. Erforderliche Ortsbesichtigungen zur Erstellung der Planunterlagen für die verkehrsrechtliche Anordnung durchführen.
Anfallende Gebühren für verkehrsrechtliche Anordnung
bis 100,00 Euro.
Menge: 1,000 St
Leistungsbereichkatalog: 105

**02.01.0008 Verk.sich. kürzerer Dauer durchf.*stat. Arbeitsst. bei Tageslicht*Anordnung n. Unt. Geb. bis 100 Euro**
StL-Nr. 2110513509100113
Verkehrssicherung an Arbeitsstellen von kürzerer Dauer
betriebsfertig aufbauen, vorhalten, warten, instand
setzen, betreiben und abbauen. Vorübergehende Verkehrssicherungsmaßnahmen durchführen.
Nach Verkehrszeichenplan Bezeichnung/Nummer 'VZ-Plan DIII/F.5'

Für stationäre Arbeitsstelle.
Bei Tageslicht.
Verkehrsrechtliche Anordnung nach Unterlagen des AG
einholen und zugehörige Unterlagen erstellen. Erforderliche Ortsbesichtigungen zur Erstellung der Planunterlagen für die verkehrsrechtliche Anordnung durchführen.
Anfallende Gebühren für verkehrsrechtliche Anordnung
bis 100,00 Euro.
Menge: 2,000 St
Leistungsbereichkatalog: 105

**02.01.0009 Verk.sich. kürzerer Dauer durchf.*stat. Arbeitsst. bei Tageslicht*Anordnung n. Unt. Geb. bis 100 Euro**
StL-Nr. 2110513509100113
Verkehrssicherung an Arbeitsstellen von kürzerer Dauer
betriebsfertig aufbauen, vorhalten, warten, instand
setzen, betreiben und abbauen. Vorübergehende Verkehrssicherungsmaßnahmen durchführen.
Nach Verkehrszeichenplan Bezeichnung/Nummer 'VZ-Plan DIII/F.7'

Für stationäre Arbeitsstelle.
Bei Tageslicht.
Verkehrsrechtliche Anordnung nach Unterlagen des AG
einholen und zugehörige Unterlagen erstellen. Erforderliche Ortsbesichtigungen zur Erstellung der Planunterlagen für die verkehrsrechtliche Anordnung durchführen.
Anfallende Gebühren für verkehrsrechtliche Anordnung
bis 100,00 Euro.
Menge: 2,000 St
Leistungsbereichkatalog: 105

*Hinweis: AkD - Nacht*
AkD - Nacht
Die nachfolgenden Arbeiten sind nur nach Anordnung durch den AG auszuführen.

**02.01.0010 Verk.sich. kürzerer Dauer durchf.*stat. Arbeitsst. bei Dunkelheit*Anordnung n. Unt. Geb. bis 100 Euro**
StL-Nr. 2110513509100213
Verkehrssicherung an Arbeitsstellen von kürzerer Dauer
betriebsfertig aufbauen, vorhalten, warten, instand
setzen, betreiben und abbauen. Vorübergehende Verkehrssicherungsmaßnahmen durchführen.
Nach Verkehrszeichenplan Bezeichnung/Nummer 'VZ-Plan DIV/A.1'

Für stationäre Arbeitsstelle.
Bei Dunkelheit.
Verkehrsrechtliche Anordnung nach Unterlagen des AG
einholen und zugehörige Unterlagen erstellen. Erforderliche Ortsbesichtigungen zur Erstellung der Planunterlagen für die verkehrsrechtliche Anordnung durchführen.
Anfallende Gebühren für verkehrsrechtliche Anordnung
bis 100,00 Euro.
Menge: 2,000 St
Leistungsbereichkatalog: 105

**02.01.0011 Verk.sich. kürzerer Dauer durchf.*stat. Arbeitsst. bei Dunkelheit*Anordnung n. Unt. Geb. bis 100 Euro**
StL-Nr. 2110513509100213
Verkehrssicherung an Arbeitsstellen von kürzerer Dauer
betriebsfertig aufbauen, vorhalten, warten, instand
setzen, betreiben und abbauen. Vorübergehende Verkehrssicherungsmaßnahmen durchführen.
Nach Verkehrszeichenplan Bezeichnung/Nummer 'VZ-Plan DIV/A.4'

Für stationäre Arbeitsstelle.
Bei Dunkelheit.
Verkehrsrechtliche Anordnung nach Unterlagen des AG
einholen und zugehörige Unterlagen erstellen. Erforderliche Ortsbesichtigungen zur Erstellung der Planunterlagen für die verkehrsrechtliche Anordnung durchführen.
Anfallende Gebühren für verkehrsrechtliche Anordnung
bis 100,00 Euro.
Menge: 2,000 St
Leistungsbereichkatalog: 105

**02.01.0012 Verk.sich. kürzerer Dauer durchf.*stat. Arbeitsst. bei Dunkelheit*Anordnung n. Unt. Geb. bis 100 Euro**
StL-Nr. 2110513509100213
Verkehrssicherung an Arbeitsstellen von kürzerer Dauer
betriebsfertig aufbauen, vorhalten, warten, instand
setzen, betreiben und abbauen. Vorübergehende Verkehrssicherungsmaßnahmen durchführen.
Nach Verkehrszeichenplan Bezeichnung/Nummer 'VZ-Plan DIV/B.1'

Für stationäre Arbeitsstelle.
Bei Dunkelheit.
Verkehrsrechtliche Anordnung nach Unterlagen des AG
einholen und zugehörige Unterlagen erstellen. Erforderliche Ortsbesichtigungen zur Erstellung der Planunterlagen für die verkehrsrechtliche Anordnung durchführen.
Anfallende Gebühren für verkehrsrechtliche Anordnung
bis 100,00 Euro.
Menge: 1,000 St
Leistungsbereichkatalog: 105

**02.01.0013 Verk.sich. kürzerer Dauer durchf.*stat. Arbeitsst. bei Dunkelheit*Anordnung n. Unt. Geb. bis 100 Euro**
StL-Nr. 2110513509100213
Verkehrssicherung an Arbeitsstellen von kürzerer Dauer
betriebsfertig aufbauen, vorhalten, warten, instand
setzen, betreiben und abbauen. Vorübergehende Verkehrssicherungsmaßnahmen durchführen.
Nach Verkehrszeichenplan Bezeichnung/Nummer 'VZ-Plan DIV/B.2'

Für stationäre Arbeitsstelle.
Bei Dunkelheit.
Verkehrsrechtliche Anordnung nach Unterlagen des AG
einholen und zugehörige Unterlagen erstellen. Erforderliche Ortsbesichtigungen zur Erstellung der Planunterlagen für die verkehrsrechtliche Anordnung durchführen.
Anfallende Gebühren für verkehrsrechtliche Anordnung
bis 100,00 Euro.
Menge: 1,000 St
Leistungsbereichkatalog: 105

**02.01.0014 Verk.sich. kürzerer Dauer durchf.*stat. Arbeitsst. bei Dunkelheit*Anordnung n. Unt. Geb. bis 100 Euro**
StL-Nr. 2110513509100213
Verkehrssicherung an Arbeitsstellen von kürzerer Dauer
betriebsfertig aufbauen, vorhalten, warten, instand
setzen, betreiben und abbauen. Vorübergehende Verkehrssicherungsmaßnahmen durchführen.
Nach Verkehrszeichenplan Bezeichnung/Nummer 'VZ-Plan DIV/F.5'

Für stationäre Arbeitsstelle.
Bei Dunkelheit.
Verkehrsrechtliche Anordnung nach Unterlagen des AG
einholen und zugehörige Unterlagen erstellen. Erforderliche Ortsbesichtigungen zur Erstellung der Planunterlagen für die verkehrsrechtliche Anordnung durchführen.
Anfallende Gebühren für verkehrsrechtliche Anordnung
bis 100,00 Euro.
Menge: 2,000 St
Leistungsbereichkatalog: 105

**02.01.0015 Verk.sich. kürzerer Dauer durchf.*stat. Arbeitsst. bei Dunkelheit*Anordnung n. Unt. Geb. bis 100 Euro**
StL-Nr. 2110513509100213
Verkehrssicherung an Arbeitsstellen von kürzerer Dauer
betriebsfertig aufbauen, vorhalten, warten, instand
setzen, betreiben und abbauen. Vorübergehende Verkehrssicherungsmaßnahmen durchführen.
Nach Verkehrszeichenplan Bezeichnung/Nummer 'VZ-Plan DIV/F.7'

Für stationäre Arbeitsstelle.
Bei Dunkelheit.
Verkehrsrechtliche Anordnung nach Unterlagen des AG
einholen und zugehörige Unterlagen erstellen. Erforderliche Ortsbesichtigungen zur Erstellung der Planunterlagen für die verkehrsrechtliche Anordnung durchführen.
Anfallende Gebühren für verkehrsrechtliche Anordnung
bis 100,00 Euro.
Menge: 1,000 St
Leistungsbereichkatalog: 105

**02.01.0016 Verk.sich. kürzerer Dauer durchf.*stat. Arbeitsst. bei Dunkelheit*Anordnung n. Unt. Geb. bis 100 Euro**
StL-Nr. 2110513509100213
Verkehrssicherung an Arbeitsstellen von kürzerer Dauer
betriebsfertig aufbauen, vorhalten, warten, instand
setzen, betreiben und abbauen. Vorübergehende Verkehrssicherungsmaßnahmen durchführen.
Nach Verkehrszeichenplan Bezeichnung/Nummer 'VZ-Plan DIV/I.1'

Für stationäre Arbeitsstelle.
Bei Dunkelheit.
Verkehrsrechtliche Anordnung nach Unterlagen des AG
einholen und zugehörige Unterlagen erstellen. Erforderliche Ortsbesichtigungen zur Erstellung der Planunterlagen für die verkehrsrechtliche Anordnung durchführen.
Anfallende Gebühren für verkehrsrechtliche Anordnung
bis 100,00 Euro.
Menge: 2,000 St
Leistungsbereichkatalog: 105

*Hinweis: Verkehrsschild verändern*

**02.01.0017 Verkehrsschild verändern*Höhe über 2,00 m auß. Kraft setzen*mob.Auskreuzvorr.**
StL-Nr. 211052109211
Vorhandenes Verkehrsschild verändern, vorhalten, warten
und instand setzen. Vorübergehende Verkehrssicherungsmaßnahmen durchführen. Die Kontrolle wird gesondert
vergütet.
Verkehrsschild 'gemäß VF-Plänen auf BAB vorhandene Wegweisung außer Kraft setzen. Vergütung erfolgt für das Auskreuzen vorhandener Vorwegweiser.'

Neben der Fahrbahn. Aufstellhöhe über 2,00 m.
Verkehrsschild berührungslos außer Kraft setzen.
Verkehrsschild außer Kraft setzen mit mobiler Auskreuzvorrichtung.
Menge: 5,000 St
Leistungsbereichkatalog: 105

**02.01.0018 Verkehrsschild verändern*Höhe über 2,00 m auß. Kraft setzen*mob.Auskreuzvorr.**
StL-Nr. 211052109211
Vorhandenes Verkehrsschild verändern, vorhalten, warten
und instand setzen. Vorübergehende Verkehrssicherungsmaßnahmen durchführen. Die Kontrolle wird gesondert
vergütet.
Verkehrsschild 'gemäß VF-Plänen an Bundesstraße (AS Ahlhorn) bzw. im nachgeordneten Netz an der AS Groß Ippener vorhandene Wegweisung außer Kraft setzen. Vergütung erfolgt für das Auskreuzen vorhandener Vorwegweiser.'

Neben der Fahrbahn. Aufstellhöhe über 2,00 m.
Verkehrsschild berührungslos außer Kraft setzen.
Verkehrsschild außer Kraft setzen mit mobiler Auskreuzvorrichtung.
Menge: 4,000 St
Leistungsbereichkatalog: 105
